# Imperméabilisation d'une tablette avec des membranes en polyoléfines

- Propriété du fichier: CYPE Ingenieros S.A.
- Format: FIEBDC-3/2016
- Logiciel: Générateur de prix de la construction. CYPE Ingenieros, S.A.
- Date: 19/06/2024
- Zone géographique: Maroc
- Devise: MAD
- Coûts indirects: 3 %
- Frais généraux: 13 %
- Bénéfice: 6 %
- TVA: 20 %

## E Enveloppe et finition extérieure

### EE Étanchéité: imperméabilisations

#### EEA Façades

**EEA050** m Imperméabilisation d'une tablette avec des membranes en polyoléfines.
Imperméabilisation d'une tablette avec bande de scellement, Schlüter-KERDI-KEBA 100/150 "SCHLÜTER-SYSTEMS", de 150 mm de largeur et 0,1 mm d'épaisseur, de type monocouche, totalement adhérée au support avec du mortier-colle de prise normale, C1, couleur grise, préparée pour recevoir directement l'appui de fenêtre.
Critère d'évaluation économique: Le prix ne comprend pas l'appui de fenêtre.
Inclut: Nettoyage et préparation de la surface. Application du mortier-colle. Mise en place de l'imperméabilisation.
Critère pour le métré: Longueur mesurée selon documentation graphique du Projet.
Critère pour le mémoire: On mesurera la longueur réellement exécutée selon les spécifications du Projet.

| Code | U | Désignation | Quantité | Prix | Montant |
|---|---|---|---|---|---|
| mt09mcr021g | kg | Mortier-colle de prise normale, C1, selon NF EN 12004, couleur grise. (matériau) | 0.62 | 4.15 | 2.573 |
| mt15res020pc | m | Bande de scellement, Schlüter-KERDI-KEBA 100/150 "SCHLÜTER-SYSTEMS", de 150 mm de largeur et 0,1 mm d'épaisseur, pour membrane d'étanchéité souple en polyéthylène, avec les deux faces revêtues de géotextile non tissé, fournie en rouleaux de 30 m de longueur. (matériau) | 1.05 | 58.16 | 61.068 |
| mo029 | h | Compagnon professionnel III/CP2 poseur de membranes d'étanchéité. (main-d'œuvre) | 0.143 | 57.66 | 8.245 |
| mo067 | h | Ouvrier professionnel II/OP poseur de membranes d'étanchéité. (main-d'œuvre) | 0.143 | 51.29 | 7.334 |
| % | % | Frais de chantier des unités d'ouvrage | 2 % | 79.220 | 1.584 |
|  |  | Coûts directs |  |  | 80.804 |

Déchets:
- pose: mt09mcr021g Mortier-colle de prise normale, C1, selon NF EN 12004, couleur grise; facteur de déchet 0.07
- pose: mt15res020pc; facteur de déchet 0.0595714

## Ressources

**mt09mcr021g** kg Mortier-colle de prise normale, C1, selon NF EN 12004, couleur grise
Données techniques: Coût énergétique 3.871 MJ; Émission de CO2 0.344 kg; Code CED 17 09 04; Masse de l'élément 1 kg; Volume 0.000667 m3
Déchets:
- emballage: re170203 Plastique. (composant de déchet); quantité 0.003 kg; Code CED 17 02 03; Masse de l'élément 1 kg; Volume 0.001667 m3

**mt15res020pc** m Bande de scellement
Données techniques: Coût énergétique 2.041 MJ; Émission de CO2 0.074 kg; Code CED 17 06 04; Masse de l'élément 0.014 kg; Volume 0.000023 m3
Déchets:
- emballage: re170203 Plastique; quantité 0.001 kg
