# Drainage des sols avec des nappes drainantes

- Propriété du fichier: CYPE Ingenieros S.A.
- Format: FIEBDC-3/2016
- Logiciel: Générateur de prix de la construction. CYPE Ingenieros, S.A.
- Date: 19/06/2024
- Zone géographique: Maroc
- Devise: MAD
- Coûts indirects: 3 %
- Frais généraux: 13 %
- Bénéfice: 6 %
- TVA: 20 %

## E Enveloppe et finition extérieure

### EJ Étanchéité: drainages

#### EJS Sols

**EJS010** m² Drainage des sols avec des nappes drainantes.
Drainage des sols avec nappe drainante à excroissances en polyéthylène, Schlüter-TROBA-PLUS 12 "SCHLÜTER-SYSTEMS", avec des excroissances de 12 mm d'hauteur, revêtue de géotextile non tissé sur sa face supérieure, placée directement sur l'imperméabilisation.
Inclut: Découpe et préparation des nappes drainantes. Mise en place des nappes drainantes.
Critère pour le métré: Surface mesurée selon documentation graphique du Projet.
Critère pour le mémoire: On mesurera la surface réellement exécutée selon les spécifications du Projet.

| Code | U | Désignation | Quantité | Prix | Montant |
|---|---|---|---|---|---|
| mt15res340b | m² | Nappe drainante à excroissances en polyéthylène, Schlüter-TROBA-PLUS 12 "SCHLÜTER-SYSTEMS", avec des excroissances de 12 mm de hauteur, revêtue de géotextile non tissé sur sa face supérieure, fournie en rouleaux de 10 m de longueur. (matériau) | 1.05 | 305.42 | 320.691 |
| mo029 | h | Compagnon professionnel III/CP2 poseur de membranes d'étanchéité. (main-d'œuvre) | 0.022 | 57.66 | 1.269 |
| mo067 | h | Ouvrier professionnel II/OP poseur de membranes d'étanchéité. (main-d'œuvre) | 0.022 | 51.29 | 1.128 |
| % | % | Frais de chantier des unités d'ouvrage | 2 % | 323.088 | 6.462 |
|  |  | Coûts directs |  |  | 329.550 |
