# Profilé pour joint périphérique

- Propriété du fichier: CYPE Ingenieros S.A.
- Format: FIEBDC-3/2016
- Logiciel: Générateur de prix de la construction. CYPE Ingenieros, S.A.
- Date: 19/06/2024
- Zone géographique: Maroc
- Devise: MAD
- Coûts indirects: 3 %
- Frais généraux: 13 %
- Bénéfice: 6 %
- TVA: 20 %

## F Aménagements et finitions

### FS Revêtements de sols

#### FSC Céramique

**FSC040** m Profilé pour joint périphérique.
Profilé flexible pour joints périphériques, en PVC, Schlüter-DILEX-AS 20 BW "SCHLÜTER-SYSTEMS", couleur blanche RAL 9010 finition brillante, avec perforations trapézoïdales pour sa fixation.
Inclut: Implantation des pièces selon leur longueur. Découpe des pièces. Fixation des pièces.
Critère pour le métré: Longueur mesurée selon documentation graphique du Projet.
Critère pour le mémoire: On mesurera la longueur réellement exécutée selon les spécifications du Projet.

| Code | U | Désignation | Quantité | Prix | Montant |
|---|---|---|---|---|---|
| mt18jrs490a | m | Profilé flexible pour joints périphériques, en PVC, Schlüter-DILEX-AS 20 BW "SCHLÜTER-SYSTEMS", couleur blanche RAL 9010 finition brillante, avec perforations trapézoïdales pour sa fixation, fourni en barres de 2,5 m de longueur. (matériau) | 1.05 | 113.13 | 118.787 |
| mo023 | h | Compagnon professionnel III/CP2 carreleur en revêtements de sols. (main-d'œuvre) | 0.165 | 57.66 | 9.514 |
| % | % | Frais de chantier des unités d'ouvrage | 2 % | 128.301 | 2.566 |
|  |  | Coûts directs |  |  | 130.867 |

Déchets:
- pose: mt18jrs490a; facteur de déchet 0.0747471

## Ressources

**mt18jrs490a** m Profilé flexible pour joints périphériques
Données techniques: Coût énergétique 13.550 MJ; Émission de CO2 0.061 kg; Code CED 17 02 03; Masse de l'élément 0.087 kg; Volume 0.000145 m3
Déchets:
- emballage: re150101 Emballages en papier et en carton. (composant de déchet); quantité 0.018 kg; Code CED 15 01 01; Masse de l'élément 1 kg; Volume 0.001333 m3
- emballage: re170201 Bois. (composant de déchet); quantité 0.052 kg; Code CED 17 02 01; Masse de l'élément 1 kg; Volume 0.000909 m3
- emballage: re170203 Plastique. (composant de déchet); quantité 0.003 kg; Code CED 17 02 03; Masse de l'élément 1 kg; Volume 0.001667 m3
