# Arrêt de marches avec revêtement céramique ou en pierre naturelle, via un profilé pré-assemblé avec une bande antidérapante en caoutchouc synthétique

- Propriété du fichier: CYPE Ingenieros S.A.
- Format: FIEBDC-3/2016
- Logiciel: Générateur de prix de la construction. CYPE Ingenieros, S.A.
- Date: 19/06/2024
- Zone géographique: Maroc
- Devise: MAD
- Coûts indirects: 3 %
- Frais généraux: 13 %
- Bénéfice: 6 %
- TVA: 20 %

## F Aménagements et finitions

### FY Revêtements d'escaliers

#### FYN Nez de marches

**FYN070** m Arrêt de marches avec revêtement céramique ou en pierre naturelle, via un profilé pré-assemblé avec une bande antidérapante en caoutchouc synthétique.
Réalisation d'un arrêt de marches avec un revêtement céramique ou en pierre naturelle, via profilé en aluminium anodisé, Schlüter-TREP-V 42 FG 90/300 "SCHLÜTER-SYSTEMS", de 9 mm de hauteur, avec bande antidérapante échangeable en caoutchouc synthétique, de 42 mm de largeur, couleur grise, d'adhérence R-10, selon DIN-EN 16165, et perforations trapézoïdales pour sa fixation. Comprend le nettoyage et la préparation de la surface support, l'implantation et la fixation du profilé avec un adhésif et la résolution des liaisons.
Inclut: Nettoyage et préparation de la surface support. Implantation. Découpe, mise en place et fixation du profilé. Résolution des liaisons.
Critère pour le métré: Longueur mesurée selon documentation graphique du Projet.
Critère pour le mémoire: On mesurera la longueur réellement exécutée selon les spécifications du Projet.

| Code | U | Désignation | Quantité | Prix | Montant |
|---|---|---|---|---|---|
| mt18jrs200aa1 | m | Profilé en aluminium anodisé, Schlüter-TREP-V 42 FG 90/300 "SCHLÜTER-SYSTEMS", de 9 mm de hauteur, avec bande antidérapante échangeable en caoutchouc synthétique, de 42 mm de largeur, couleur grise, d'adhérence R-10, selon DIN-EN 16165, et perforations trapézoïdales pour sa fixation, fourni en barres de 3 m de longueur, pour arrêt de marches avec revêtement céramique ou en pierre naturelle. (matériau) | 1.05 | 320.51 | 336.536 |
| mo023 | h | Compagnon professionnel III/CP2 carreleur en revêtements de sols. (main-d'œuvre) | 0.064 | 57.66 | 3.690 |
| % | % | Frais de chantier des unités d'ouvrage | 2 % | 340.226 | 6.805 |
|  |  | Coûts directs |  |  | 347.031 |
