# Descente visible à l'extérieur du bâtiment pour eaux pluviales

- Propriété du fichier: CYPE Ingenieros S.A.
- Format: FIEBDC-3/2016
- Logiciel: Générateur de prix de la construction. CYPE Ingenieros, S.A.
- Date: 19/06/2024
- Zone géographique: Maroc
- Devise: MAD
- Coûts indirects: 3 %
- Frais généraux: 13 %
- Bénéfice: 6 %
- TVA: 20 %

## T Équipements techniques

### TQ Installations d'évacuation des eaux usées

#### TQN Colonnes et descentes

**TQN030** m Descente visible à l'extérieur du bâtiment pour eaux pluviales.
Descente circulaire en PVC avec oxyde de titane, de Ø 80 mm, couleur gris clair, pour la récupération des eaux, formée de pièces usinées, avec système de liaison à emboîture et collé via adhésif, placées avec des colliers métalliques, installée à l'extérieur du bâtiment. Comprend le liquide nettoyeur, l'adhésif pour les tubes et les accessoires de PVC, les connexions, les coudes et les pièces spéciales.
Inclut: Implantation du parcours de la descente et de la situation des éléments de fixation. Présentation à sec des tubes. Fixation des produits complémentaires pour le montage et la fixation à l'ouvrage. Montage, connexion et contrôle de son bon fonctionnement.
Critère pour le métré: Longueur mesurée selon documentation graphique du Projet.
Critère pour le mémoire: On mesurera la longueur réellement exécutée selon les spécifications du Projet.

| Code | U | Désignation | Quantité | Prix | Montant |
|---|---|---|---|---|---|
| mt36cap030ac | m | Descente circulaire en PVC avec oxyde de titane, de Ø 80 mm, couleur gris clair, selon NF EN 12200-1, avec le prix augmenté de 10% pour cause de connexions, coudes et pièces spéciales. (matériau) | 1.1 | 78.47 | 86.317 |
| mt36cap031a | U | Collier pour descente circulaire en PVC, de Ø 80 mm, couleur gris clair, selon NF EN 12200-1. (matériau) | 0.5 | 16.53 | 8.265 |
| mt11var009 | l | Liquide nettoyeur pour collage par adhésif de tubes et accessoires en PVC. (matériau) | 0.03 | 425.85 | 12.776 |
| mt11var010 | l | Adhésif pour tubes et accessoires en PVC. (matériau) | 0.015 | 542.73 | 8.141 |
| mo008 | h | Compagnon professionnel III/CP2 plombier. (main-d'œuvre) | 0.12 | 59.53 | 7.144 |
| mo107 | h | Ouvrier professionnel II/OP plombier. (main-d'œuvre) | 0.12 | 51.22 | 6.146 |
| % | % | Frais de chantier des unités d'ouvrage | 2 % | 128.789 | 2.576 |
|  |  | Coûts directs |  |  | 131.365 |

Déchets:
- pose: mt36cap030ac; facteur de déchet 0.0191468
- pose: mt36cap031a Collier pour descente circulaire en PVC, de Ø 80 mm, couleur gris clair, selon NF EN 12200-1; facteur de déchet 0.0188
- pose: mt11var009 Liquide nettoyeur pour collage par adhésif de tubes et accessoires en PVC; facteur de déchet 0.0275

## Ressources

**mt36cap030ac** m Descente circulaire en PVC avec oxyde de titane
Données techniques: Coût énergétique 48.276 MJ; Émission de CO2 5.319 kg; Code CED 17 02 03; Masse de l'élément 1.09 kg; Volume 0.001817 m3

**mt36cap031a** U Collier pour descente circulaire en PVC, de Ø 80 mm, couleur gris clair, selon NF EN 12200-1
Données techniques: Coût énergétique 5.685 MJ; Émission de CO2 0.453 kg; Code CED 17 04 05; Masse de l'élément 0.13 kg; Volume 0.000062 m3
Déchets:
- emballage: re170203 Plastique. (composant de déchet); quantité 0.025 kg; Code CED 17 02 03; Masse de l'élément 1 kg; Volume 0.001667 m3

**mt11var009** l Liquide nettoyeur pour collage par adhésif de tubes et accessoires en PVC
Données techniques: Coût énergétique 3.819 MJ; Émission de CO2 0.202 kg; Code CED 20 01 30; Masse de l'élément 1 kg; Volume 0.001 m3
Déchets:
- emballage: re170203 Plastique; quantité 0.032 kg
