# Unité air-eau, pompe à chaleur aérothermique, pour production d'E.C.S

- Propriété du fichier: CYPE INGENIEROS, S.A.
- Format: FIEBDC-3/2002
- Zone géographique: Maroc
- Devise: MAD
- Coûts indirects: 3.00 %
- Frais généraux: 13.00 %
- Bénéfice: 6.00 %
- TVA: 20.00 %

## T Équipements techniques

### TC ECS et chauffage

#### TCL Électricité

**TCL020** U Unité air-eau, pompe à chaleur aérothermique, pour production d'E.C.S..
Pompe à chaleur aérothermique, air-eau, pour production d'E.C.S., modèle HWS-G2601CNMR-E "TOSHIBA", pour gaz réfrigérant R-134a, pour installation en intérieur, ballon d'E.C.S. de 260 litres, profil de consommation XL, COP 3,69, classe d'efficacité énergétique A+, diamètre 620 mm, hauteur 1960 mm, poids 100 kg, puissance sonore 55,6 dBA, alimentation monophasée à 230 V, entrée d'air entre -7°C et 40°C, température de sortie de l'eau avec pompe à chaleur 60°C, température de sortie de l'eau avec pompe à chaleur et résistance électrique d'appui 65°C, avec connexions avec le réseau des conduits de 200 mm de diamètre, pression d'air 200 Pa, débit d'air maximum 800 m³/h, résistance électrique d'appui de 1,5 kW. Totalement montée, connectée et mise en marche par l'entreprise installatrice pour le contrôle de son bon fonctionnement.
Inclut: Implantation de l'unité. Mise en place et fixation de l'unité et de ses accessoires. Connecté aux réseaux de conduction d'eau, électrique et de récupération des condensats. Mise en marche.
Critère pour le métré: Nombre d'unités prévues, selon documentation graphique du Projet.
Critère pour le mémoire: On mesurera le nombre d'unités réellement exécutées selon les spécifications du Projet.

| Code | U | Désignation | Quantité | Prix | Montant |
|---|---|---|---|---|---|
| mt42tsb005d | U | Pompe à chaleur aérothermique, air-eau, pour production d'E.C.S., modèle HWS-G2601CNMR-E "TOSHIBA", pour gaz réfrigérant R-134a, pour installation en intérieur, ballon d'E.C.S. de 260 litres, profil de consommation XL, COP 3,69, classe d'efficacité énergétique A+, diamètre 620 mm, hauteur 1960 mm, poids 100 kg, puissance sonore 55,6 dBA, alimentation monophasée à 230 V, entrée d'air entre -7°C et 40°C, température de sortie de l'eau avec pompe à chaleur 60°C, température de sortie de l'eau avec pompe à chaleur et résistance électrique d'appui 65°C, avec connexions avec le réseau des conduits de 200 mm de diamètre, pression d'air 200 Pa, débit d'air maximum 800 m³/h, résistance électrique d'appui de 1,5 kW. (matériau) | 1.000 | 45854.71 | 45854.71 |
| mt37sve010c | U | Vanne à sphère en laiton nickelé à visser de 3/4". (matériau) | 2.000 | 83.28 | 166.56 |
| mo005 | h | Compagnon professionnel III/CP2 installateur de climatisation. (main-d'œuvre) | 1.032 | 59.53 | 61.43 |
| mo104 | h | Ouvrier professionnel II/OP installateur de climatisation. (main-d'œuvre) | 1.032 | 51.22 | 52.86 |
| % | % | Frais de chantier des unités d'ouvrage | 2 % | 46135.56 | 922.71 |
|  |  | Coûts directs |  |  | 47058.27 |
