# Dérivation pour ligne frigorifique de liquide et de gaz

- Propriété du fichier: CYPE INGENIEROS, S.A.
- Format: FIEBDC-3/2002
- Zone géographique: Maroc
- Devise: MAD
- Coûts indirects: 3.00 %
- Frais généraux: 13.00 %
- Bénéfice: 6.00 %
- TVA: 20.00 %

## T Équipements techniques

### TV Climatisation et ventilation

#### TVB Système Toshiba à débit de réfrigérant variable

**TVB180** U Dérivation pour ligne frigorifique de liquide et de gaz.
Déviation d'une ligne frigorifique constituée d'ensemble de deux collecteurs, un pour la ligne de liquide et un autre pour la ligne de gaz, de 4 sorties chacun, modèle RBM-HY2043E "TOSHIBA", avec un intervalle de capacité total des unités intérieures connectées en aval de 14,2 à 25,2.
Inclut: Connexion.
Critère pour le métré: Nombre d'unités prévues, selon documentation graphique du Projet.
Critère pour le mémoire: On mesurera le nombre d'unités réellement exécutées selon les spécifications du Projet.

| Code | U | Désignation | Quantité | Prix | Montant |
|---|---|---|---|---|---|
| mt42tsb530b | U | Ensemble de deux collecteurs, un pour la ligne de liquide et un autre pour la ligne de gaz, de 4 sorties chacun, modèle RBM-HY2043E "TOSHIBA", avec un intervalle de capacité total des unités intérieures connectées en aval de 14,2 à 25,2. (matériau) | 1.000 | 4105.17 | 4105.17 |
| mo005 | h | Compagnon professionnel III/CP2 installateur de climatisation. (main-d'œuvre) | 0.059 | 59.53 | 3.51 |
| mo104 | h | Ouvrier professionnel II/OP installateur de climatisation. (main-d'œuvre) | 0.059 | 51.22 | 3.02 |
| % | % | Frais de chantier des unités d'ouvrage | 2 % | 4111.70 | 82.23 |
|  |  | Coûts directs |  |  | 4193.93 |
