# Kit de connexion de climatiseur (UTA) à détente directe avec unité extérieure d'air conditionné

- Propriété du fichier: CYPE INGENIEROS, S.A.
- Format: FIEBDC-3/2002
- Zone géographique: Maroc
- Devise: MAD
- Coûts indirects: 3.00 %
- Frais généraux: 13.00 %
- Bénéfice: 6.00 %
- TVA: 20.00 %

## T Équipements techniques

### TV Climatisation et ventilation

#### TVB Système Toshiba à débit de réfrigérant variable

**TVB220** U Kit de connexion de climatiseur (UTA) à détente directe avec unité extérieure d'air conditionné.
Boîte de contrôle pour connexion de climatiseur (UTA) à détente directe avec unité extérieure à détente directe des gammes VRF Mini-SMMS, SMMS-e et SHRM-i, "TOSHIBA", modèle MM-DXC010, kit de détendeurs électroniques, modèle MM-DXV080. Totalement monté, connecté et testé.
Inclut: Implantation. Mise en place et fixation des éléments. Connexion.
Critère pour le métré: Nombre d'unités prévues, selon documentation graphique du Projet.
Critère pour le mémoire: On mesurera le nombre d'unités réellement exécutées selon les spécifications du Projet.

| Code | U | Désignation | Quantité | Prix | Montant |
|---|---|---|---|---|---|
| mt42tsb313a | U | Boîte de contrôle pour connexion de climatiseur (UTA) à détente directe avec unité extérieure à détente directe des gammes VRF Mini SMMS-e, SMMS-e et SHRM-e, modèle MM-DXC010 "TOSHIBA", avec contact de sortie d'erreur du ventilateur, entrée externe pour la mise en marche et l'arrêt et contrôle de la température de l'aire avec un capteur positionné dans le retour du climatiseur, et contrôle à distance RBC-AMT32-E. (matériau) | 1.000 | 17501.69 | 17501.69 |
| mt42tsb314a | U | Kit de détendeurs électroniques, modèle MM-DXV080 "TOSHIBA". (matériau) | 1.000 | 4378.84 | 4378.84 |
| mo005 | h | Compagnon professionnel III/CP2 installateur de climatisation. (main-d'œuvre) | 1.181 | 59.53 | 70.30 |
| mo104 | h | Ouvrier professionnel II/OP installateur de climatisation. (main-d'œuvre) | 1.181 | 51.22 | 60.49 |
| % | % | Frais de chantier des unités d'ouvrage | 2 % | 22011.32 | 440.23 |
|  |  | Coûts directs |  |  | 22451.55 |
