# Équipement air-eau, pompe à chaleur aérothermique, pour chauffage et refroidissement

- Propriété du fichier: CYPE INGENIEROS, S.A.
- Format: FIEBDC-3/2002
- Zone géographique: Maroc
- Devise: MAD
- Coûts indirects: 3.00 %
- Frais généraux: 13.00 %
- Bénéfice: 6.00 %
- TVA: 20.00 %

## T Équipements techniques

### TV Climatisation et ventilation

#### TVP PAC et roof-top

**TVP090** U Équipement air-eau, pompe à chaleur aérothermique, pour chauffage et refroidissement.
Équipement air-eau, pompe à chaleur aérothermique, pour chauffage et refroidissement, modèle Estía Mural Mini 55 "TOSHIBA", pour gaz R-32, alimentation monophasée (230V/50Hz), SCOP 4,53, puissance calorifique nominale 4 kW, puissance calorifique maximale 7,25 kW, COP 3,06 (classe énergétique A+++) (température de l'air extérieur 7°C, température de sortie de l'eau 35°C), puissance frigorifique nominale 4 kW, EER 3,45 (température de l'air extérieur 35°C, température de sortie de l'eau 7°C), constitué d'une unité extérieure air-eau HWT-401HW-E, avec compresseur type DC Twin Rotary, avec technologie Inverter, dimensions 630x800x300 mm, poids 42 kg, pression sonore 37 dBA, un module hydronique d'intérieur HWT-601XWHM3W-E, température de départ de l'eau en chauffage de 20 à 55°C, température de départ de l'eau en refroidissement de 7 à 25°C, résistance électrique d'appui de 3 kW, dimensions 720x450x235 mm, poids 27 kg, pression sonore 29 dBA, et contrôle à distance par câble HWS-AMSU51-E, pour le contrôle du chauffage de deux zones maximum et le contrôle de la production d'E.C.S., avec écran digital pour visualisation de la température ambiante et programmation hebdomadaire. Comprend les éléments antivibratoires de sol. Totalement monté, connecté et mis en marche par l'entreprise installatrice pour le contrôle de son bon fonctionnement.
Inclut: Implantation de l'unité. Mise en place et fixation de l'unité et de ses accessoires. Connecté aux réseaux de conduction d'eau, électrique et de récupération des condensats. Mise en marche.
Critère pour le métré: Nombre d'unités prévues, selon documentation graphique du Projet.
Critère pour le mémoire: On mesurera le nombre d'unités réellement exécutées selon les spécifications du Projet.

| Code | U | Désignation | Quantité | Prix | Montant |
|---|---|---|---|---|---|
| mt42tsb455aa | U | Équipement air-eau, pompe à chaleur aérothermique, pour chauffage et refroidissement, modèle Estía Mural Mini 55 "TOSHIBA", pour gaz R-32, alimentation monophasée (230V/50Hz), SCOP 4,53, puissance calorifique nominale 4 kW, puissance calorifique maximale 7,25 kW, COP 3,06 (classe énergétique A+++) (température de l'air extérieur 7°C, température de sortie de l'eau 35°C), puissance frigorifique nominale 4 kW, EER 3,45 (température de l'air extérieur 35°C, température de sortie de l'eau 7°C), constitué d'une unité extérieure air-eau HWT-401HW-E, avec compresseur type DC Twin Rotary, avec technologie Inverter, dimensions 630x800x300 mm, poids 42 kg, pression sonore 37 dBA, un module hydronique d'intérieur HWT-601XWHM3W-E, température de départ de l'eau en chauffage de 20 à 55°C, température de départ de l'eau en refroidissement de 7 à 25°C, résistance électrique d'appui de 3 kW, dimensions 720x450x235 mm, poids 27 kg, pression sonore 29 dBA, et contrôle à distance par câble HWS-AMSU51-E, pour le contrôle du chauffage de deux zones maximum et le contrôle de la production d'E.C.S., avec écran digital pour visualisation de la température ambiante et programmation hebdomadaire. (matériau) | 1.000 | 70335.19 | 70335.19 |
| mt37sve010d | U | Vanne à sphère en laiton nickelé à visser de 1". (matériau) | 2.000 | 138.58 | 277.16 |
| mt42www080 | U | Kit d'amortisseurs antivibration de sol, composé de quatre amortisseurs en caoutchouc, avec leurs vis, écrous et rondelles correspondants. (matériau) | 1.000 | 109.47 | 109.47 |
| % | % | Frais de chantier des unités d'ouvrage | 2 % | 70721.82 | 1414.44 |
|  |  | Coûts directs |  |  | 72136.26 |
