# Équipement d'air conditionné avec unité intérieure de plafond avec distribution non gainée, système air-air split 1x1

- Propriété du fichier: CYPE INGENIEROS, S.A.
- Format: FIEBDC-3/2002
- Zone géographique: Maroc
- Devise: MAD
- Coûts indirects: 3.00 %
- Frais généraux: 13.00 %
- Bénéfice: 6.00 %
- TVA: 20.00 %

## T Équipements techniques

### TV Climatisation et ventilation

#### TVT Unités terminales autonomes de climatisation

**TVT160** U Équipement d'air conditionné avec unité intérieure de plafond avec distribution non gainée, système air-air split 1x1.
Équipement d'air conditionné, système air-air split 1x1, pour gaz R-32, pompe à chaleur, alimentation monophasée (230V/50Hz), modèle Montecarlo SDI 56 "TOSHIBA", puissance frigorifique nominale 5 kW (température de bulbe sec de l'air intérieur 27°C, température de bulbe humide de l'air intérieur 19°C, température de bulbe sec de l'air extérieur 35°C, température de bulbe humide de l'air extérieur 24°C), puissance frigorifique minimale/maximale: 1,2/5,6 kW, consommation électrique nominale en refroidissement 1,37 kW, EER 3,65, SEER 6,76 (classe énergétique A++), puissance calorifique nominale 5,6 kW (température de bulbe sec de l'air intérieur 20°C, température de bulbe sec de l'air extérieur 7°C, température de bulbe humide de l'air extérieur 6°C), puissance calorifique minimale/maximale: 0,9/7,4 kW, consommation électrique nominale en chauffage 1,39 kW, COP 4,06, SCOP 4,7 (classe énergétique A+), constitué d'une unité intérieure de plafond avec distribution non gainable RAV-HM561CTP-E, débit d'air à élevée/faible vitesse: 900/540 m³/h, pression sonore à élevée/moyenne/faible vitesse: 37/35/28 dBA, dimensions 235x950x690 mm, poids 23 kg, avec filtre d'air et télécommande RBC-AXU31C-E, et une unité extérieure RAV-GP561ATP-E, avec compresseur type Twin Rotary, avec technologie Inverter, débit d'air 2250 m³/h, pression sonore en refroidissement 46 dBA, pression sonore en chauffage 48 dBA, puissance sonore en refroidissement 63 dBA, puissance sonore en chauffage 65 dBA, dimensions 630x799x299 mm, poids 45 kg, diamètre de connexion du tuyau de gaz 1/2", diamètre de connexion du tuyau de liquide 1/4", longueur maximale de la tuyauterie 50 m, différence maximale de hauteur entre l'unité extérieure et l'unité intérieure 30 m. Comprend les éléments antivibratoires et les supports de paroi pour l'appui de l'unité extérieure.
Critère d'évaluation économique: Le prix ne comprend ni la canalisation ni le câblage électrique d'alimentation.
Inclut: Implantation des unités. Mise en place et fixation de l'unité intérieure. Mise en place et fixation de l'unité extérieure. Connexion aux lignes frigorifiques. Connexion au réseau électrique. Connexion au réseau de tout à l'égout. Mise en marche.
Critère pour le métré: Nombre d'unités prévues, selon documentation graphique du Projet.
Critère pour le mémoire: On mesurera le nombre d'unités réellement exécutées selon les spécifications du Projet.

| Code | U | Désignation | Quantité | Prix | Montant |
|---|---|---|---|---|---|
| mt42tsb369aa | U | Équipement d'air conditionné, système air-air split 1x1, pour gaz R-32, pompe à chaleur, alimentation monophasée (230V/50Hz), modèle Montecarlo SDI 56 "TOSHIBA", puissance frigorifique nominale 5 kW (température de bulbe sec de l'air intérieur 27°C, température de bulbe humide de l'air intérieur 19°C, température de bulbe sec de l'air extérieur 35°C, température de bulbe humide de l'air extérieur 24°C), puissance frigorifique minimale/maximale: 1,2/5,6 kW, consommation électrique nominale en refroidissement 1,37 kW, EER 3,65, SEER 6,76 (classe énergétique A++), puissance calorifique nominale 5,6 kW (température de bulbe sec de l'air intérieur 20°C, température de bulbe sec de l'air extérieur 7°C, température de bulbe humide de l'air extérieur 6°C), puissance calorifique minimale/maximale: 0,9/7,4 kW, consommation électrique nominale en chauffage 1,39 kW, COP 4,06, SCOP 4,7 (classe énergétique A+), constitué d'une unité intérieure de plafond avec distribution non gainable RAV-HM561CTP-E, débit d'air à élevée/faible vitesse: 900/540 m³/h, pression sonore à élevée/moyenne/faible vitesse: 37/35/28 dBA, dimensions 235x950x690 mm, poids 23 kg, avec filtre d'air et télécommande RBC-AXU31C-E, et une unité extérieure RAV-GP561ATP-E, avec compresseur type Twin Rotary, avec technologie Inverter, débit d'air 2250 m³/h, pression sonore en refroidissement 46 dBA, pression sonore en chauffage 48 dBA, puissance sonore en refroidissement 63 dBA, puissance sonore en chauffage 65 dBA, dimensions 630x799x299 mm, poids 45 kg, diamètre de connexion du tuyau de gaz 1/2", diamètre de connexion du tuyau de liquide 1/4", longueur maximale de la tuyauterie 50 m, différence maximale de hauteur entre l'unité extérieure et l'unité intérieure 30 m. (matériau) | 1.000 | 43733.71 | 43733.71 |
| mt42www085 | U | Kit de supports de paroi, constitué de jeu d'équerres de 50x45 cm et quatre amortisseurs en caoutchouc, avec leurs chevilles, vis, écrous et rondelles correspondants. (matériau) | 1.000 | 258.63 | 258.63 |
| mo005 | h | Compagnon professionnel III/CP2 installateur de climatisation. (main-d'œuvre) | 2.362 | 59.53 | 140.61 |
| mo104 | h | Ouvrier professionnel II/OP installateur de climatisation. (main-d'œuvre) | 2.362 | 51.22 | 120.98 |
| % | % | Frais de chantier des unités d'ouvrage | 2 % | 44253.93 | 885.08 |
|  |  | Coûts directs |  |  | 45139.01 |
