# Équipement air-eau, pompe à chaleur aérothermique, pour production d'E.C.S., chauffage et refroidissement

- Propriété du fichier: CYPE Ingenieros S.A.
- Format: FIEBDC-3/2016
- Logiciel: Générateur de prix de la construction. CYPE Ingenieros, S.A.
- Date: 19/06/2024
- Zone géographique: Maroc
- Devise: MAD
- Coûts indirects: 3 %
- Frais généraux: 13 %
- Bénéfice: 6 %
- TVA: 20 %

## T Équipements techniques

### TV Climatisation et ventilation

#### TVP PAC et roof-top

**TVP100** U Équipement air-eau, pompe à chaleur aérothermique, pour production d'E.C.S., chauffage et refroidissement.
Équipement air-eau, pompe à chaleur aérothermique, pour production d'E.C.S., chauffage et refroidissement, modèle Estía All-In-One Mini 55 "TOSHIBA", pour gaz R-32, alimentation monophasée (230V/50Hz), SCOP 4,53, puissance calorifique nominale 4 kW, puissance calorifique maximale 7,25 kW, COP 5,2 (classe énergétique A+++) (température de l'air extérieur 7°C, température de sortie de l'eau 35°C), puissance frigorifique nominale 4 kW, EER 3,45 (température de l'air extérieur 35°C, température de sortie de l'eau 7°C), constitué d'une unité extérieure air-eau HWT-401HW-E, avec compresseur type DC Twin Rotary, avec technologie Inverter, dimensions 630x800x300 mm, poids 42 kg, pression sonore 37 dBA, un module hydronique d'intérieur avec ballon d'E.C.S. de 210 litres HWT-601F21SM3W-E, température de départ de l'eau en chauffage de 20 à 55°C, température de départ de l'eau en refroidissement de 7 à 25°C, résistance électrique d'appui de 3 kW, dimensions 1700x595x670 mm, poids 116 kg, pression sonore 24 dBA, et contrôle à distance par câble HWS-AMSU51-E, pour le contrôle du chauffage de deux zones maximum et le contrôle de la production d'E.C.S., avec écran digital pour visualisation de la température ambiante et programmation hebdomadaire. Comprend les éléments antivibratoires de sol. Totalement monté, connecté et mis en marche par l'entreprise installatrice pour le contrôle de son bon fonctionnement.
Inclut: Implantation de l'unité. Mise en place et fixation de l'unité et de ses accessoires. Connecté aux réseaux de conduction d'eau, électrique et de récupération des condensats. Mise en marche.
Critère pour le métré: Nombre d'unités prévues, selon documentation graphique du Projet.
Critère pour le mémoire: On mesurera le nombre d'unités réellement exécutées selon les spécifications du Projet.

| Code | U | Désignation | Quantité | Prix | Montant |
|---|---|---|---|---|---|
| mt42tsb456aa | U | Équipement air-eau, pompe à chaleur aérothermique, pour production d'E.C.S., chauffage et refroidissement, modèle Estía All-In-One Mini 55 "TOSHIBA", pour gaz R-32, alimentation monophasée (230V/50Hz), SCOP 4,53, puissance calorifique nominale 4 kW, puissance calorifique maximale 7,25 kW, COP 5,2 (classe énergétique A+++) (température de l'air extérieur 7°C, température de sortie de l'eau 35°C), puissance frigorifique nominale 4 kW, EER 3,45 (température de l'air extérieur 35°C, température de sortie de l'eau 7°C), constitué d'une unité extérieure air-eau HWT-401HW-E, avec compresseur type DC Twin Rotary, avec technologie Inverter, dimensions 630x800x300 mm, poids 42 kg, pression sonore 37 dBA, un module hydronique d'intérieur avec ballon d'E.C.S. de 210 litres HWT-601F21SM3W-E, température de départ de l'eau en chauffage de 20 à 55°C, température de départ de l'eau en refroidissement de 7 à 25°C, résistance électrique d'appui de 3 kW, dimensions 1700x595x670 mm, poids 116 kg, pression sonore 24 dBA, et contrôle à distance par câble HWS-AMSU51-E, pour le contrôle du chauffage de deux zones maximum et le contrôle de la production d'E.C.S., avec écran digital pour visualisation de la température ambiante et programmation hebdomadaire. (matériau) | 1 | 117708.81 | 117708.810 |
| mt37sve010d | U | Vanne à sphère en laiton nickelé à visser de 1". (matériau) | 2 | 138.58 | 277.160 |
| mt37sve010c | U | Vanne à sphère en laiton nickelé à visser de 3/4". (matériau) | 2 | 83.28 | 166.560 |
| mt42www080 | U | Kit d'amortisseurs antivibration de sol, composé de quatre amortisseurs en caoutchouc, avec leurs vis, écrous et rondelles correspondants. (matériau) | 1 | 109.47 | 109.470 |
| % | % | Frais de chantier des unités d'ouvrage | 2 % | 118262.000 | 2365.240 |
|  |  | Coûts directs |  |  | 120627.240 |

## Ressources

**mt42tsb456aa** U Équipement air-eau
Données techniques: Coût énergétique 6917.788 MJ; Émission de CO2 406.213 kg
Déchets:
- emballage: re150101 Emballages en papier et en carton. (composant de déchet); quantité 3.04 kg; Code CED 15 01 01; Masse de l'élément 1 kg; Volume 0.001333 m3
- emballage: re170201 Bois. (composant de déchet); quantité 0.713 kg; Code CED 17 02 01; Masse de l'élément 1 kg; Volume 0.000909 m3

**mt37sve010d** U Vanne à sphère en laiton nickelé à visser de 1"
Données techniques: Coût énergétique 843.399 MJ; Émission de CO2 56.701 kg
Déchets:
- emballage: re150101 Emballages en papier et en carton; quantité 0.072 kg

**mt37sve010c** U Vanne à sphère en laiton nickelé à visser de 3/4"
Données techniques: Coût énergétique 720.409 MJ; Émission de CO2 48.441 kg
Déchets:
- emballage: re150101 Emballages en papier et en carton; quantité 0.072 kg
