# Unité extérieure d'air conditionné, système air-air multisplit

- Propriété du fichier: CYPE Ingenieros S.A.
- Format: FIEBDC-3/2016
- Logiciel: Générateur de prix de la construction. CYPE Ingenieros, S.A.
- Date: 19/06/2024
- Zone géographique: Maroc
- Devise: MAD
- Coûts indirects: 3 %
- Frais généraux: 13 %
- Bénéfice: 6 %
- TVA: 20 %

## T Équipements techniques

### TV Climatisation et ventilation

#### TVT Unités terminales autonomes de climatisation

**TVT260** U Unité extérieure d'air conditionné, système air-air multisplit.
Unité extérieure d'air conditionné, système air-air multisplit, pour gaz R-32, pompe à chaleur, alimentation monophasée (230V/50Hz), modèle Multi 5M34 "TOSHIBA", puissance frigorifique nominale 10 kW (température de bulbe sec de l'air intérieur 27°C, température de bulbe humide de l'air intérieur 19°C, température de bulbe sec de l'air extérieur 35°C, température de bulbe humide de l'air extérieur 24°C), puissance frigorifique minimale/maximale: 2,5/11,5 kW, consommation électrique nominale en refroidissement 2,6 kW, EER 3,85, SEER 7,2 (classe A++), puissance calorifique nominale 12 kW (température de bulbe sec de l'air intérieur 20°C, température de bulbe sec de l'air extérieur 7°C, température de bulbe humide de l'air extérieur 6°C), puissance calorifique minimale/maximale: 2,2/14,2 kW, consommation électrique nominale en chauffage 2,83 kW, COP 4,24, SCOP 4,3 (classe A++), avec capacité de connexion allant jusqu'à 5 unités intérieures, compresseur type DC Twin Rotary, avec technologie Inverter, débit d'air 3700 m³/h, pression sonore en refroidissement 52 dBA, pression sonore en chauffage 56 dBA, puissance sonore en refroidissement 65 dBA, puissance sonore en chauffage 69 dBA, dimensions 890x900x320 mm, poids 78 kg, diamètre de connexion des tuyauteries de gaz 3/8" et 1/2", diamètre de connexion des tuyauteries de liquide 1/4", longueur maximale de la tuyauterie 25 m, différence maximale de hauteur entre l'unité extérieure et les unités intérieures 15 m. Comprend les éléments antivibratoires de sol.
Critère d'évaluation économique: Le prix ne comprend ni la canalisation ni le câblage électrique d'alimentation.
Inclut: Implantation. Mise en place et fixation. Connexion aux lignes frigorifiques. Connexion au réseau électrique. Connexion au réseau de tout à l'égout. Mise en marche.
Critère pour le métré: Nombre d'unités prévues, selon documentation graphique du Projet.
Critère pour le mémoire: On mesurera le nombre d'unités réellement exécutées selon les spécifications du Projet.

| Code | U | Désignation | Quantité | Prix | Montant |
|---|---|---|---|---|---|
| mt42tsb476n | U | Unité extérieure d'air conditionné, système air-air multisplit, pour gaz R-32, pompe à chaleur, alimentation monophasée (230V/50Hz), modèle Multi 5M34 "TOSHIBA", puissance frigorifique nominale 10 kW (température de bulbe sec de l'air intérieur 27°C, température de bulbe humide de l'air intérieur 19°C, température de bulbe sec de l'air extérieur 35°C, température de bulbe humide de l'air extérieur 24°C), puissance frigorifique minimale/maximale: 2,5/11,5 kW, consommation électrique nominale en refroidissement 2,6 kW, EER 3,85, SEER 7,2 (classe A++), puissance calorifique nominale 12 kW (température de bulbe sec de l'air intérieur 20°C, température de bulbe sec de l'air extérieur 7°C, température de bulbe humide de l'air extérieur 6°C), puissance calorifique minimale/maximale: 2,2/14,2 kW, consommation électrique nominale en chauffage 2,83 kW, COP 4,24, SCOP 4,3 (classe A++), avec capacité de connexion allant jusqu'à 5 unités intérieures, compresseur type DC Twin Rotary, avec technologie Inverter, débit d'air 3700 m³/h, pression sonore en refroidissement 52 dBA, pression sonore en chauffage 56 dBA, puissance sonore en refroidissement 65 dBA, puissance sonore en chauffage 69 dBA, dimensions 890x900x320 mm, poids 78 kg, diamètre de connexion des tuyauteries de gaz 3/8" et 1/2", diamètre de connexion des tuyauteries de liquide 1/4", longueur maximale de la tuyauterie 25 m, différence maximale de hauteur entre l'unité extérieure et les unités intérieures 15 m. (matériau) | 1 | 69801.52 | 69801.520 |
| mt42www080 | U | Kit d'amortisseurs antivibration de sol, composé de quatre amortisseurs en caoutchouc, avec leurs vis, écrous et rondelles correspondants. (matériau) | 1 | 109.47 | 109.470 |
| mo005 | h | Compagnon professionnel III/CP2 installateur de climatisation. (main-d'œuvre) | 1.181 | 59.53 | 70.305 |
| mo104 | h | Ouvrier professionnel II/OP installateur de climatisation. (main-d'œuvre) | 1.181 | 51.22 | 60.491 |
| % | % | Frais de chantier des unités d'ouvrage | 2 % | 70041.786 | 1400.836 |
|  |  | Coûts directs |  |  | 71442.622 |

## Ressources

**mt42tsb476n** U Unité extérieure d'air conditionné
Données techniques: Coût énergétique 3589.687 MJ; Émission de CO2 245.646 kg
Déchets:
- emballage: re150101 Emballages en papier et en carton. (composant de déchet); quantité 0.18 kg; Code CED 15 01 01; Masse de l'élément 1 kg; Volume 0.001333 m3
- emballage: re170203 Plastique. (composant de déchet); quantité 0.09 kg; Code CED 17 02 03; Masse de l'élément 1 kg; Volume 0.001667 m3
