# Équipement d'air conditionné avec unité intérieure de paroi, système air-air split 1x1

- Propriété du fichier: CYPE Ingenieros S.A.
- Format: FIEBDC-3/2016
- Logiciel: Générateur de prix de la construction. CYPE Ingenieros, S.A.
- Date: 19/06/2024
- Zone géographique: Maroc
- Devise: MAD
- Coûts indirects: 3 %
- Frais généraux: 13 %
- Bénéfice: 6 %
- TVA: 20 %

## T Équipements techniques

### TV Climatisation et ventilation

#### TVT Unités terminales autonomes de climatisation

**TVT090** U Équipement d'air conditionné avec unité intérieure de paroi, système air-air split 1x1.
Équipement d'air conditionné, système air-air split 1x1, pour gaz R-32, pompe à chaleur, alimentation monophasée (230V/50Hz), modèle Seiya+ 7 "TOSHIBA", puissance frigorifique nominale 2 kW (température de bulbe sec de l'air intérieur 27°C, température de bulbe humide de l'air intérieur 19°C, température de bulbe sec de l'air extérieur 35°C, température de bulbe humide de l'air extérieur 24°C), puissance frigorifique minimale/maximale: 0,76/2,6 kW, EER 3,77, SEER 6,9 (classe A++), puissance calorifique nominale 2,5 kW (température de bulbe sec de l'air intérieur 20°C, température de bulbe sec de l'air extérieur 7°C, température de bulbe humide de l'air extérieur 6°C), puissance calorifique minimale/maximale: 0,92/3,3 kW, COP 3,91, SCOP 4,6 (classe A++), constitué d'une unité intérieure de paroi RAS-B07E2KVG-E, pression sonore à élevée/faible vitesse en refroidissement: 38/20 dBA, pression sonore à élevée/faible vitesse en chauffage: 38/20 dBA, dimensions 293x798x230 mm, avec filtre d'air UltraFresh, filtre d'air Magic Coil, fonction d'autonettoyage et télécommande, et une unité extérieure RAS-07E2AVG-E, avec compresseur type Single Rotary, avec technologie Inverter, pression sonore en refroidissement 46 dBA, pression sonore en chauffage 48 dBA, dimensions 530x660x240 mm, poids 22 kg, diamètre de connexion du tuyau de gaz 3/8", diamètre de connexion du tuyau de liquide 1/4", longueur maximale de la tuyauterie 15 m, différence maximale de hauteur entre l'unité extérieure et l'unité intérieure 12 m. Comprend les éléments antivibratoires et les supports de paroi pour l'appui de l'unité extérieure.
Critère d'évaluation économique: Le prix ne comprend ni la canalisation ni le câblage électrique d'alimentation.
Inclut: Implantation des unités. Mise en place et fixation de l'unité intérieure. Mise en place et fixation de l'unité extérieure. Connexion aux lignes frigorifiques. Connexion au réseau électrique. Connexion au réseau de tout à l'égout. Mise en marche.
Critère pour le métré: Nombre d'unités prévues, selon documentation graphique du Projet.
Critère pour le mémoire: On mesurera le nombre d'unités réellement exécutées selon les spécifications du Projet.

| Code | U | Désignation | Quantité | Prix | Montant |
|---|---|---|---|---|---|
| mt42tsb411aa | U | Équipement d'air conditionné, système air-air split 1x1, pour gaz R-32, pompe à chaleur, alimentation monophasée (230V/50Hz), modèle Seiya+ 7 "TOSHIBA", puissance frigorifique nominale 2 kW (température de bulbe sec de l'air intérieur 27°C, température de bulbe humide de l'air intérieur 19°C, température de bulbe sec de l'air extérieur 35°C, température de bulbe humide de l'air extérieur 24°C), puissance frigorifique minimale/maximale: 0,76/2,6 kW, EER 3,77, SEER 6,9 (classe A++), puissance calorifique nominale 2,5 kW (température de bulbe sec de l'air intérieur 20°C, température de bulbe sec de l'air extérieur 7°C, température de bulbe humide de l'air extérieur 6°C), puissance calorifique minimale/maximale: 0,92/3,3 kW, COP 3,91, SCOP 4,6 (classe A++), constitué d'une unité intérieure de paroi RAS-B07E2KVG-E, pression sonore à élevée/faible vitesse en refroidissement: 38/20 dBA, pression sonore à élevée/faible vitesse en chauffage: 38/20 dBA, dimensions 293x798x230 mm, avec filtre d'air UltraFresh, filtre d'air Magic Coil, fonction d'autonettoyage et télécommande, et une unité extérieure RAS-07E2AVG-E, avec compresseur type Single Rotary, avec technologie Inverter, pression sonore en refroidissement 46 dBA, pression sonore en chauffage 48 dBA, dimensions 530x660x240 mm, poids 22 kg, diamètre de connexion du tuyau de gaz 3/8", diamètre de connexion du tuyau de liquide 1/4", longueur maximale de la tuyauterie 15 m, différence maximale de hauteur entre l'unité extérieure et l'unité intérieure 12 m. (matériau) | 1 | 12630.23 | 12630.230 |
| mt42www085 | U | Kit de supports de paroi, constitué de jeu d'équerres de 50x45 cm et quatre amortisseurs en caoutchouc, avec leurs chevilles, vis, écrous et rondelles correspondants. (matériau) | 1 | 258.63 | 258.630 |
| mo005 | h | Compagnon professionnel III/CP2 installateur de climatisation. (main-d'œuvre) | 2.362 | 59.53 | 140.610 |
| mo104 | h | Ouvrier professionnel II/OP installateur de climatisation. (main-d'œuvre) | 2.362 | 51.22 | 120.982 |
| % | % | Frais de chantier des unités d'ouvrage | 2 % | 13150.452 | 263.009 |
|  |  | Coûts directs |  |  | 13413.461 |
