# Collecteur pour chauffage et rafraîchissement par plancher rayonnant

- Propriété du fichier: CYPE INGENIEROS, S.A.
- Format: FIEBDC-3/2002
- Zone géographique: Maroc
- Devise: MAD
- Coûts indirects: 3.00 %
- Frais généraux: 13.00 %
- Bénéfice: 6.00 %
- TVA: 20.00 %

## T Équipements techniques

### TC ECS et chauffage

#### TCM Émetteurs à eau

**TCM060** U Collecteur pour chauffage et rafraîchissement par plancher rayonnant.
Collecteur prémonté en polyamide renforcée, modèle Vario M "UPONOR", pour 4 circuits, composé de connexions principales de 1", dérivations de 3/4", thermomètres, purgeurs manuels, vanne de remplissage, vanne de vidange, débitmètres, bouchons finaux et supports, raccords femelle de 16 mm x 3/4" eurocône, modèle Vario, vannes à sphère pour fermeture du circuit du collecteur, modèle Vario, cintreuse en plastique, modèle Fix, monté en armoire en acier galvanisé, de 80x550x730 mm, modèle Vario IW avec porte, modèle Vario IW S. Totalement monté, connecté et testé.
Inclut: Implantation de l'emplacement du collecteur. Mise en place du coffret pour le collecteur. Mise en place du collecteur. Connexion des tuyauteries au collecteur. Connexion du collecteur au réseau de distribution intérieur ou à la chaudière.
Critère pour le métré: Nombre d'unités prévues, selon documentation graphique du Projet.
Critère pour le mémoire: On mesurera le nombre d'unités réellement exécutées selon les spécifications du Projet.

| Code | U | Désignation | Quantité | Prix | Montant |
|---|---|---|---|---|---|
| mt37alu009J | U | Collecteur prémonté en polyamide renforcée, modèle Vario M "UPONOR", pour 4 circuits, composé de connexions principales de 1", dérivations de 3/4", thermomètres, purgeurs manuels, vanne de remplissage, vanne de vidange, débitmètres, bouchons finaux et supports. (matériau) | 1.000 | 4692.01 | 4692.01 |
| mt37alu005r | U | Raccord femelle de 16 mm x 3/4" eurocône, modèle Vario "UPONOR". (matériau) | 8.000 | 93.73 | 749.84 |
| mt37alu082d | U | Vanne à sphère pour fermeture du circuit du collecteur de 1" de diamètre, modèle Vario "UPONOR". (matériau) | 2.000 | 450.84 | 901.68 |
| mt37alu015d | U | Cintreuse en plastique, modèle Fix "UPONOR". (matériau) | 8.000 | 30.79 | 246.32 |
| mt37alu031s | U | Armoire en acier galvanisé, de 80x550x730 mm, modèle Vario IW "UPONOR", pour collecteur de 2 à 4 sorties, réglable en hauteur, avec ressort à cintrer. (matériau) | 1.000 | 1801.55 | 1801.55 |
| mt37alu032s | U | Porte bloquable pour armoire en acier, finition peinte couleur blanche RAL 9010, de 500x730 mm, modèle Vario IW S "UPONOR". (matériau) | 1.000 | 2223.43 | 2223.43 |
| mo004 | h | Compagnon professionnel III/CP2 chauffagiste. (main-d'œuvre) | 1.917 | 59.53 | 114.12 |
| mo103 | h | Ouvrier professionnel II/OP chauffagiste. (main-d'œuvre) | 1.917 | 51.22 | 98.19 |
| % | % | Frais de chantier des unités d'ouvrage | 2 % | 10827.14 | 216.54 |
|  |  | Coûts directs |  |  | 11043.68 |
