# Collecteur pour chauffage par plancher rayonnant, pour l'industrie et le secteur tertiaire

- Propriété du fichier: CYPE INGENIEROS, S.A.
- Format: FIEBDC-3/2002
- Zone géographique: Maroc
- Devise: MAD
- Coûts indirects: 3.00 %
- Frais généraux: 13.00 %
- Bénéfice: 6.00 %
- TVA: 20.00 %

## T Équipements techniques

### TC ECS et chauffage

#### TCM Émetteurs à eau

**TCM070** U Collecteur pour chauffage par plancher rayonnant, pour l'industrie et le secteur tertiaire.
Collecteur modulaire, en polyamide, de 1 1/2" de diamètre, modèle Magna "UPONOR", pour 4 circuits, ensemble d'accessoires pour la formation de collecteur modulaire, modèle Magna K1, raccords femelle de 20 mm x 3/4" eurocône, modèle Vario, cintreuse en plastique, modèle Multi, ensemble de deux vannes à sphère pour fermeture du circuit du collecteur de 1 1/2" de diamètre, modèle Magna. Totalement monté, connecté et testé.
Inclut: Implantation de l'emplacement du collecteur. Mise en place du collecteur. Connexion des tuyauteries au collecteur. Connexion du collecteur au réseau de distribution intérieur ou à la chaudière.
Critère pour le métré: Nombre d'unités prévues, selon documentation graphique du Projet.
Critère pour le mémoire: On mesurera le nombre d'unités réellement exécutées selon les spécifications du Projet.

| Code | U | Désignation | Quantité | Prix | Montant |
|---|---|---|---|---|---|
| mt37alu121d | U | Ensemble d'accessoires pour la formation de collecteur modulaire, modèle Magna K1 de 1 1/2" de diamètre, "UPONOR", constitué de deux supports longs de paroi, deux supports courts de paroi, deux vannes de remplissage en laiton, deux thermomètres, un manomètre, deux bouchons terminaux et matériel de montage, "UPONOR". (matériau) | 1.000 | 2905.17 | 2905.17 |
| mt37alu125da | U | Collecteur modulaire, en polyamide, de 1 1/2" de diamètre, modèle Magna "UPONOR", pour 4 circuits. (matériau) | 1.000 | 5857.54 | 5857.54 |
| mt37alu005t | U | Raccord femelle de 20 mm x 3/4" eurocône, modèle Vario "UPONOR". (matériau) | 8.000 | 123.37 | 986.96 |
| mt37alu085d | U | Ensemble de deux vannes à sphère pour fermeture du circuit du collecteur de 1 1/2" de diamètre, modèle Magna "UPONOR". (matériau) | 1.000 | 2607.00 | 2607.00 |
| mt37alu016g | U | Cintreuse en plastique, modèle Multi "UPONOR". (matériau) | 8.000 | 31.93 | 255.44 |
| mo004 | h | Compagnon professionnel III/CP2 chauffagiste. (main-d'œuvre) | 1.917 | 59.53 | 114.12 |
| mo103 | h | Ouvrier professionnel II/OP chauffagiste. (main-d'œuvre) | 1.917 | 51.22 | 98.19 |
| % | % | Frais de chantier des unités d'ouvrage | 2 % | 12824.42 | 256.49 |
|  |  | Coûts directs |  |  | 13080.91 |
