# Système de chauffage et de rafraîchissement par plancher rayonnant à faible hauteur, à sec

- Propriété du fichier: CYPE Ingenieros S.A.
- Format: FIEBDC-3/2016
- Logiciel: Générateur de prix de la construction. CYPE Ingenieros, S.A.
- Date: 19/06/2024
- Zone géographique: Maroc
- Devise: MAD
- Coûts indirects: 3 %
- Frais généraux: 13 %
- Bénéfice: 6 %
- TVA: 20 %

## T Équipements techniques

### TC ECS et chauffage

#### TCM Émetteurs à eau

**TCM150** m² Système de chauffage et de rafraîchissement par plancher rayonnant à faible hauteur, à sec.
Système de chauffage par plancher rayonnant à faible hauteur "UPONOR", composé de: profilé périmétrique en fibres synthétiques, de 1000x45x15 mm, dalle isolante moulée, en polystyrène extrudé (XPS), de 1200x600 mm et 15 mm d'épaisseur, avec diffuseurs en aluminium, modèle Siccus Mini et tube en polyéthylène réticulé (PE-Xa) avec barrière d'oxygène (EVOH), de 9,9 mm de diamètre extérieur et 1,1 mm d'épaisseur, modèle Minitec Comfort Pipe. Totalement monté, connecté et testé.
Inclut: Préparation et nettoyage de la surface d'appui. Implantation de l'installation. Fixation du profilé périphérique. Mise en place des dalles. Implantation des tuyaux. Mise en place et fixation des tuyaux.
Critère pour le métré: Surface utile, mesurée selon documentation graphique du Projet.
Critère pour le mémoire: On mesurera la surface réellement exécutée selon les spécifications du Projet.

| Code | U | Désignation | Quantité | Prix | Montant |
|---|---|---|---|---|---|
| mt17epu032d | m | Profilé périmétrique en fibres synthétiques, de 1000x45x15 mm, "UPONOR". (matériau) | 0.6 | 205.26 | 123.156 |
| mt17epu030d | m² | Dalle isolante moulée, en polystyrène extrudé (XPS), de 1200x600 mm et 15 mm d'épaisseur, avec diffuseurs en aluminium, modèle Siccus Mini "UPONOR", pas de pose multiple de 10 cm. (matériau) | 1.389 | 916.82 | 1273.463 |
| mt37tpu017d | m | Tube en polyéthylène réticulé (PE-Xa) avec barrière d'oxygène (EVOH), de 9,9 mm de diamètre extérieur et 1,1 mm d'épaisseur, modèle Minitec Comfort Pipe, "UPONOR", selon NF EN ISO 15875-2. (matériau) | 10 | 35.8 | 358.000 |
| mo004 | h | Compagnon professionnel III/CP2 chauffagiste. (main-d'œuvre) | 0.803 | 59.53 | 47.803 |
| mo103 | h | Ouvrier professionnel II/OP chauffagiste. (main-d'œuvre) | 0.803 | 51.22 | 41.130 |
| % | % | Frais de chantier des unités d'ouvrage | 2 % | 1843.552 | 36.871 |
|  |  | Coûts directs |  |  | 1880.423 |

Déchets:
- pose: mt37tpu017d; facteur de déchet 0.0275

## Ressources

**mt37tpu017d** m Tube en polyéthylène réticulé (PE-Xa) avec barrière d'oxygène (EVOH)
Données techniques: Coût énergétique 4.263 MJ; Émission de CO2 0.212 kg; Code CED 17 02 03; Masse de l'élément 0.044 kg; Volume 0.000073 m3
