# Système de chauffage par plancher chauffant pour l'industrie et le secteur tertiaire, avec couche de mortier

- Propriété du fichier: CYPE Ingenieros S.A.
- Format: FIEBDC-3/2016
- Logiciel: Générateur de prix de la construction. CYPE Ingenieros, S.A.
- Date: 19/06/2024
- Zone géographique: Maroc
- Devise: MAD
- Coûts indirects: 3 %
- Frais généraux: 13 %
- Bénéfice: 6 %
- TVA: 20 %

## T Équipements techniques

### TC ECS et chauffage

#### TCM Émetteurs à eau

**TCM160** m² Système de chauffage par plancher chauffant pour l'industrie et le secteur tertiaire, avec couche de mortier.
Système de chauffage par plancher rayonnant rails "UPONOR", composé de: rail adhésif de fixation pour tube de 14 à 20 mm de diamètre, modèle Fix, bande en mousse de polyéthylène (PE), de 200x10 mm, modèle Magna, tube en polyéthylène réticulé (PE-Xa), de 5 couches selon la méthode UAX, avec barrière d'oxygène (EVOH) et couche de protection en polyéthylène (PE) modifié, de 20 mm de diamètre extérieur et 2 mm d'épaisseur, modèle Comfort Pipe PLUS et mortier autonivelant, "UPONOR", CA - C20 - F4 selon NF EN 13813, de 40 mm d'épaisseur. Totalement monté, connecté et testé.
Inclut: Préparation et nettoyage de la surface d'appui. Implantation de l'installation. Fixation du socle périmétrique. Mise en place des rails de support des tuyaux. Implantation des tuyaux. Mise en place et fixation des tuyaux. Coulage et extension de la couche de mortier autonivelante.
Critère pour le métré: Surface utile, mesurée selon documentation graphique du Projet.
Critère pour le mémoire: On mesurera la surface réellement exécutée selon les spécifications du Projet.

| Code | U | Désignation | Quantité | Prix | Montant |
|---|---|---|---|---|---|
| mt17epu019d | m | Bande en mousse de polyéthylène (PE), de 200x10 mm, modèle Magna "UPONOR". (matériau) | 0.6 | 47.76 | 28.656 |
| mt37alu025d | m | Rail adhésif de fixation pour tube de 14 à 20 mm de diamètre, modèle Fix "UPONOR", pas de pose multiple de 50 cm. (matériau) | 1 | 75.25 | 75.250 |
| mt37tpu012z | m | Tube en polyéthylène réticulé (PE-Xa), de 5 couches selon la méthode UAX, avec barrière d'oxygène (EVOH) et couche de protection en polyéthylène (PE) modifié, de 20 mm de diamètre extérieur et 2 mm d'épaisseur, modèle Comfort Pipe PLUS "UPONOR", selon NF EN ISO 15875-2. (matériau) | 6.667 | 40.48 | 269.880 |
| mt09mal020a | m³ | Mortier autonivelant, CA - C20 - F4 selon NF EN 13813, à base de sulfate calcaire, pour épaisseurs de 2,5 à 7,0 cm, utilisé en nivellement des revêtement. (matériau) | 0.04 | 3083.25 | 123.330 |
| mt08aaa010a | m³ | Eau. (matériau) | 0.004 | 17.79 | 0.071 |
| mq06pym020 | h | Mélangeuse-pompeuse pour mortiers autonivelants. (matériel) | 0.058 | 95.27 | 5.526 |
| mo004 | h | Compagnon professionnel III/CP2 chauffagiste. (main-d'œuvre) | 0.803 | 59.53 | 47.803 |
| mo103 | h | Ouvrier professionnel II/OP chauffagiste. (main-d'œuvre) | 0.803 | 51.22 | 41.130 |
| mo031 | h | Compagnon professionnel III/CP2 chapiste. (main-d'œuvre) | 0.06 | 57.66 | 3.460 |
| mo069 | h | Ouvrier professionnel II/OP chapiste. (main-d'œuvre) | 0.06 | 51.29 | 3.077 |
| % | % | Frais de chantier des unités d'ouvrage | 2 % | 598.183 | 11.964 |
|  |  | Coûts directs |  |  | 610.147 |

Déchets:
- pose: mt17epu019d Bande en mousse de polyéthylène (PE), de 200x10 mm, modèle Magna "UPONOR"; facteur de déchet 0.0596857
- pose: mt37tpu012z; facteur de déchet 0.0275049
- pose: mt09mal020a; facteur de déchet 0.0036

## Ressources

**mt17epu019d** m Bande en mousse de polyéthylène (PE), de 200x10 mm, modèle Magna "UPONOR"
Données techniques: Coût énergétique 19.303 MJ; Émission de CO2 0.686 kg; Code CED 17 06 04; Masse de l'élément 0.14 kg; Volume 0.000233 m3
Déchets:
- emballage: re170203 Plastique. (composant de déchet); quantité 0.001 kg; Code CED 17 02 03; Masse de l'élément 1 kg; Volume 0.001667 m3

**mt37tpu012z** m Tube en polyéthylène réticulé (PE-Xa)
Données techniques: Coût énergétique 9.979 MJ; Émission de CO2 0.495 kg; Code CED 17 02 03; Masse de l'élément 0.103 kg; Volume 0.000172 m3

**mt09mal020a** m³ Mortier autonivelant
Données techniques: Coût énergétique 1365.000 MJ; Émission de CO2 105.000 kg; Code CED 17 01 01; Masse de l'élément 2100 kg; Volume 1.4 m3

**mt08aaa010a** m³ Eau
Données techniques: Coût énergétique 60.000 MJ; Émission de CO2 30.000 kg
