# Tuyauterie pour installation en intérieur, encastrée dans la paroi verticale

- Propriété du fichier: CYPE Ingenieros S.A.
- Format: FIEBDC-3/2016
- Logiciel: Générateur de prix de la construction. CYPE Ingenieros, S.A.
- Date: 19/06/2024
- Zone géographique: Maroc
- Devise: MAD
- Coûts indirects: 3 %
- Frais généraux: 13 %
- Bénéfice: 6 %
- TVA: 20 %

## T Équipements techniques

### TP Installations de distribution de l'eau

#### TPI Installation intérieure

**TPI020** m Tuyauterie pour installation en intérieur, encastrée dans la paroi verticale.
Tuyauterie pour installation intérieure, encastrée dans la paroi verticale, constituée de tube en polyéthylène réticulé (PE-Xa), série 5, modèle Aqua Pipe "UPONOR", de 16 mm de diamètre extérieur, PN=6 atm et 1,8 mm d'épaisseur, système d'union Quick and Easy, fourni en rouleaux. Comprend le matériau auxiliaire pour le montage et la fixation à l'ouvrage, les accessoires et les pièces spéciales.
Critère d'évaluation économique: Le prix ne comprend pas les travaux auxiliaires de maçonnerie pour installations.
Inclut: Implantation. Mise en place et fixation d'un tube et des accessoires.
Critère pour le métré: Longueur mesurée selon documentation graphique du Projet.
Critère pour le mémoire: On mesurera la longueur réellement exécutée selon les spécifications du Projet.

| Code | U | Désignation | Quantité | Prix | Montant |
|---|---|---|---|---|---|
| mt37tpu400i | U | Matériau auxiliaire pour montage et fixation à l'ouvrage des tuyaux en polyéthylène réticulé (PE-Xa), série 5, modèle Aqua Pipe "UPONOR", de 16 mm de diamètre extérieur. (matériau) | 0.4 | 1.43 | 0.572 |
| mt37tpu010ic | m | Tube en polyéthylène réticulé (PE-Xa), série 5, modèle Aqua Pipe "UPONOR", de 16 mm de diamètre extérieur, PN=6 atm et 1,8 mm d'épaisseur, système d'union Quick and Easy, fourni en rouleaux, selon NF EN ISO 15875-2, avec le prix augmenté de 10% pour cause d'accessoires et pièces spéciales. (matériau) | 1 | 31.36 | 31.360 |
| mo008 | h | Compagnon professionnel III/CP2 plombier. (main-d'œuvre) | 0.035 | 59.53 | 2.084 |
| mo107 | h | Ouvrier professionnel II/OP plombier. (main-d'œuvre) | 0.035 | 51.22 | 1.793 |
| % | % | Frais de chantier des unités d'ouvrage | 2 % | 35.809 | 0.716 |
|  |  | Coûts directs |  |  | 36.525 |

Déchets:
- pose: mt37tpu010ic; facteur de déchet 0.0275

## Ressources

**mt37tpu010ic** m Tube en polyéthylène réticulé (PE-Xa)
Données techniques: Coût énergétique 7.363 MJ; Émission de CO2 0.366 kg; Code CED 17 02 03; Masse de l'élément 0.076 kg; Volume 0.000127 m3
