# Vase d'expansion pour circuit de chauffage

- Propriété du fichier: CYPE INGENIEROS, S.A.
- Format: FIEBDC-3/2002
- Zone géographique: Maroc
- Devise: MAD
- Coûts indirects: 3.00 %
- Frais généraux: 13.00 %
- Bénéfice: 6.00 %
- TVA: 20.00 %

## T Équipements techniques

### TC ECS et chauffage

#### TCE Systèmes de conduction d'eau

**TCE130** U Vase d'expansion pour circuit de chauffage.
Vase d'expansion, capacité 300 l, de 1980 mm de hauteur et 485 mm de diamètre, avec filet de 1 1/2" de diamètre et 10 bar de pression. Comprend le manomètre et les éléments de montage et de connexion nécessaires à son bon fonctionnement.
Inclut: Implantation. Mise en place. Connexion au réseau de distribution. Contrôle de son bon fonctionnement.
Critère pour le métré: Nombre d'unités prévues, selon documentation graphique du Projet.
Critère pour le mémoire: On mesurera le nombre d'unités réellement exécutées selon les spécifications du Projet.

| Code | U | Désignation | Quantité | Prix | Montant |
|---|---|---|---|---|---|
| mt38vex010s | U | Vase d'expansion, capacité 300 l, de 1980 mm de hauteur et 485 mm de diamètre, avec filet de 1 1/2" de diamètre et 10 bar de pression. (matériau) | 1.000 | 7287.08 | 7287.08 |
| mt42www040 | U | Manomètre avec bain de glycérine et diamètre de sphère de 100 mm, avec prise verticale, pour montage fileté de 1/2", échelle de pression de 0 à 5 bar. (matériau) | 1.000 | 592.38 | 592.38 |
| mo004 | h | Compagnon professionnel III/CP2 chauffagiste. (main-d'œuvre) | 1.375 | 59.53 | 81.85 |
| mo103 | h | Ouvrier professionnel II/OP chauffagiste. (main-d'œuvre) | 1.375 | 51.22 | 70.43 |
| % | % | Frais de chantier des unités d'ouvrage | 2 % | 8031.74 | 160.63 |
|  |  | Coûts directs |  |  | 8192.37 |
