# Séparateur hydraulique

- Propriété du fichier: CYPE INGENIEROS, S.A.
- Format: FIEBDC-3/2002
- Zone géographique: Maroc
- Devise: MAD
- Coûts indirects: 3.00 %
- Frais généraux: 13.00 %
- Bénéfice: 6.00 %
- TVA: 20.00 %

## T Équipements techniques

### TC ECS et chauffage

#### TCE Systèmes de conduction d'eau

**TCE430** U Séparateur hydraulique.
Découplage hydraulique, pour un débit maximal de 29000 l/h, modèle WH C 350 "VAILLANT", isolation thermique.
Inclut: Implantation. Mise en place. Connexion et contrôle de son bon fonctionnement.
Critère pour le métré: Nombre d'unités prévues, selon documentation graphique du Projet.
Critère pour le mémoire: On mesurera le nombre d'unités réellement exécutées selon les spécifications du Projet.

| Code | U | Désignation | Quantité | Prix | Montant |
|---|---|---|---|---|---|
| mt38vai701p | U | Découplage hydraulique, pour un débit maximal de 29000 l/h, modèle WH C 350 "VAILLANT". (matériau) | 1.000 | 24699.42 | 24699.42 |
| mt38vai702a | U | Isolation thermique, "VAILLANT", pour découplage hydraulique. (matériau) | 1.000 | 1778.91 | 1778.91 |
| mo011 | h | Compagnon professionnel III/CP2 monteur. (main-d'œuvre) | 0.220 | 59.53 | 13.10 |
| mo080 | h | Ouvrier professionnel II/OP monteur. (main-d'œuvre) | 0.220 | 51.29 | 11.28 |
| % | % | Frais de chantier des unités d'ouvrage | 2 % | 26502.71 | 530.05 |
|  |  | Coûts directs |  |  | 27032.76 |
