# Unité air-eau, pompe à chaleur aérothermique, pour production d'E.C.S

- Propriété du fichier: CYPE INGENIEROS, S.A.
- Format: FIEBDC-3/2002
- Zone géographique: Maroc
- Devise: MAD
- Coûts indirects: 3.00 %
- Frais généraux: 13.00 %
- Bénéfice: 6.00 %
- TVA: 20.00 %

## T Équipements techniques

### TC ECS et chauffage

#### TCL Électricité

**TCL020** U Unité air-eau, pompe à chaleur aérothermique, pour production d'E.C.S..
Pompe à chaleur aérothermique, air-eau, pour production d'E.C.S., modèle aroSTOR VWL B 100/5 "VAILLANT", pour gaz R-290, mural, avec réservoir d'E.C.S. en acier vitrifié de 100 litres, alimentation monophasée à 230 V, puissance calorifique maximale 1,6 kW, classe d'efficacité énergétique A+, profil de consommation M, dimensions 525x543x1287 mm, puissance sonore 45 dBA, résistance électrique d'appui de 1,2 W, anode de magnésium, isolation thermique en polyuréthane injecté de 50 mm d'épaisseur, raccordements aérauliques, fonction antilégionelle, protection antigel, kit de ventilation, trépied pour mise en place sur le sol. Totalement montée, connectée et mise en marche par l'entreprise installatrice pour le contrôle de son bon fonctionnement.
Inclut: Implantation de l'unité. Mise en place et fixation de l'unité et de ses accessoires. Connecté aux réseaux de conduction d'eau, électrique et de récupération des condensats. Mise en marche.
Critère pour le métré: Nombre d'unités prévues, selon documentation graphique du Projet.
Critère pour le mémoire: On mesurera le nombre d'unités réellement exécutées selon les spécifications du Projet.

| Code | U | Désignation | Quantité | Prix | Montant |
|---|---|---|---|---|---|
| mt42vai010a | U | Pompe à chaleur aérothermique, air-eau, pour production d'E.C.S., modèle aroSTOR VWL B 100/5 "VAILLANT", pour gaz R-290, mural, avec réservoir d'E.C.S. en acier vitrifié de 100 litres, alimentation monophasée à 230 V, puissance calorifique maximale 1,6 kW, classe d'efficacité énergétique A+, profil de consommation M, dimensions 525x543x1287 mm, puissance sonore 45 dBA, résistance électrique d'appui de 1,2 W, anode de magnésium, isolation thermique en polyuréthane injecté de 50 mm d'épaisseur, raccordements aérauliques, fonction antilégionelle, protection antigel. (matériau) | 1.000 | 30446.65 | 30446.65 |
| mt37sve010c | U | Vanne à sphère en laiton nickelé à visser de 3/4". (matériau) | 2.000 | 83.28 | 166.56 |
| mt42vai014a | U | Trépied pour mise en place sur le sol, "VAILLANT", pour unité air-eau pompe à chaleur pour production d'E.C.S. (matériau) | 1.000 | 1094.71 | 1094.71 |
| mt42vai012a | U | Kit de ventilation, "VAILLANT", constitué de gaine souple pour aspiration et refoulement, concentrique de 80/125 mm de diamètre, coude et isolation thermique, pour unité air-eau pompe à chaleur, pour production d'E.C.S. (matériau) | 1.000 | 2189.42 | 2189.42 |
| % | % | Frais de chantier des unités d'ouvrage | 2 % | 33897.34 | 677.95 |
|  |  | Coûts directs |  |  | 34575.29 |
