# Équipement d'air conditionné avec unités intérieures de paroi, système air-air multisplit

- Propriété du fichier: CYPE INGENIEROS, S.A.
- Format: FIEBDC-3/2002
- Zone géographique: Maroc
- Devise: MAD
- Coûts indirects: 3.00 %
- Frais généraux: 13.00 %
- Bénéfice: 6.00 %
- TVA: 20.00 %

## T Équipements techniques

### TV Climatisation et ventilation

#### TVT Unités terminales autonomes de climatisation

**TVT100** U Équipement d'air conditionné avec unités intérieures de paroi, système air-air multisplit.
Équipement d'air conditionné, système air-air multisplit 4x1, pour gaz R-32, pompe à chaleur, alimentation monophasée (230V/50Hz), modèle climaVAIR plus VAM8-113W408 "VAILLANT", puissance frigorifique nominale 8 kW, consommation électrique en refroidissement 2,3 kW, SEER 6,1 (classe A++), puissance calorifique nominale 9,5 kW, consommation électrique en chauffage 2,65 kW, SCOP 4 (classe A+), constitué de trois unités intérieures de paroi VAI8-025 WMNI, avec les caractéristiques suivantes de chacune d'elles: pression sonore minimale/maximale: 28/39 dBA, une unité intérieure VAI8-035 WMNI, pression sonore minimale/maximale: 31/42 dBA, filtre purificateur d'air et écran LCD rétro-illuminé, contrôles à distance sans fils, et une unité extérieure VAI8-080 W4NO, avec compresseur type Inverter DC, diamètre de connexion du tuyau de gaz 3/8", diamètre de connexion du tuyau de liquide 1/4", avec amortisseurs de ressorts, supports et fixations des unités intérieures et des unités extérieures, tuyauterie d'évacuation avec siphon, connexion frigorifique entre les unités, connexion électrique entre les unités, fixation et protection mécanique des lignes étendues et cachées sous goulotte à couvercle aux zones apparentes. Avec contacts pour mise en marche et arrêt à distance des unités intérieures d'air conditionné. Comprend les éléments antivibratoires et les supports de paroi pour l'appui de l'unité extérieure.
Critère d'évaluation économique: Le prix ne comprend ni la canalisation ni le câblage électrique d'alimentation.
Inclut: Implantation des unités. Mise en place et fixation de l'unité intérieure. Mise en place et fixation de l'unité extérieure. Connexion aux lignes frigorifiques. Connexion au réseau électrique. Connexion au réseau de tout à l'égout. Mise en marche.
Critère pour le métré: Nombre d'unités prévues, selon documentation graphique du Projet.
Critère pour le mémoire: On mesurera le nombre d'unités réellement exécutées selon les spécifications du Projet.

| Code | U | Désignation | Quantité | Prix | Montant |
|---|---|---|---|---|---|
| mt42vai319a | U | Équipement d'air conditionné, système air-air multisplit 4x1, pour gaz R-32, pompe à chaleur, alimentation monophasée (230V/50Hz), modèle climaVAIR plus VAM8-113W408 "VAILLANT", puissance frigorifique nominale 8 kW, consommation électrique en refroidissement 2,3 kW, SEER 6,1 (classe A++), puissance calorifique nominale 9,5 kW, consommation électrique en chauffage 2,65 kW, SCOP 4 (classe A+), constitué de trois unités intérieures de paroi VAI8-025 WMNI, avec les caractéristiques suivantes de chacune d'elles: pression sonore minimale/maximale: 28/39 dBA, une unité intérieure VAI8-035 WMNI, pression sonore minimale/maximale: 31/42 dBA, filtre purificateur d'air et écran LCD rétro-illuminé, contrôles à distance sans fils, et une unité extérieure VAI8-080 W4NO, avec compresseur type Inverter DC, diamètre de connexion du tuyau de gaz 3/8", diamètre de connexion du tuyau de liquide 1/4", avec amortisseurs de ressorts, supports et fixations des unités intérieures et des unités extérieures, tuyauterie d'évacuation avec siphon, connexion frigorifique entre les unités, connexion électrique entre les unités, fixation et protection mécanique des lignes étendues et cachées sous goulotte à couvercle aux zones apparentes. (matériau) | 1.000 | 45977.87 | 45977.87 |
| mt42vai007a | U | Contact pour mise en marche et arrêt à distance de l'unité intérieure d'air conditionné "VAILLANT", dans une boîte de 73x73x35 mm à encastrer. (matériau) | 4.000 | 342.10 | 1368.40 |
| mt42www085 | U | Kit de supports de paroi, constitué de jeu d'équerres de 50x45 cm et quatre amortisseurs en caoutchouc, avec leurs chevilles, vis, écrous et rondelles correspondants. (matériau) | 1.000 | 258.63 | 258.63 |
| mo005 | h | Compagnon professionnel III/CP2 installateur de climatisation. (main-d'œuvre) | 5.501 | 59.53 | 327.47 |
| mo104 | h | Ouvrier professionnel II/OP installateur de climatisation. (main-d'œuvre) | 5.501 | 51.22 | 281.76 |
| % | % | Frais de chantier des unités d'ouvrage | 2 % | 48214.13 | 964.28 |
|  |  | Coûts directs |  |  | 49178.41 |
