# Groupe hydraulique avec échangeur pour production d'E.C.S

- Propriété du fichier: CYPE Ingenieros S.A.
- Format: FIEBDC-3/2016
- Logiciel: Générateur de prix de la construction. CYPE Ingenieros, S.A.
- Date: 19/06/2024
- Zone géographique: Maroc
- Devise: MAD
- Coûts indirects: 3 %
- Frais généraux: 13 %
- Bénéfice: 6 %
- TVA: 20 %

## T Équipements techniques

### TC ECS et chauffage

#### TCE Systèmes de conduction d'eau

**TCE380** U Groupe hydraulique avec échangeur pour production d'E.C.S.
Ensemble de 2 groupes hydrauliques pour production d'E.C.S., débit 80 l/min, modèle aguaFLOW exclusive 2x VPM 40/45 /2 W "VAILLANT", chacun d'eux constitué d'échangeur à plaques en acier inoxydable, pompe de circulation, sonde de température, vanne à trois voies, purgeur d'air, vanne de sécurité, centrale de régulation avec écran de visualisation de la production d'E.C.S., isolation thermique en EPP et kit pour l'installation dans la paroi, pompe pour recirculation d'E.C.S., vanne d'isolement motorisée, module d'alimentation du système de contrôle avec communication avec protocole Ebus, modèle VR 38. Comprend les vannes d'isolement, les éléments de montage et les accessoires nécessaires à son bon fonctionnement.
Inclut: Implantation. Mise en place et fixation. Connexion. Mise en marche.
Critère pour le métré: Nombre d'unités prévues, selon documentation graphique du Projet.
Critère pour le mémoire: On mesurera le nombre d'unités réellement exécutées selon les spécifications du Projet.

| Code | U | Désignation | Quantité | Prix | Montant |
|---|---|---|---|---|---|
| mt38vai535o | U | Ensemble de 2 groupes hydrauliques pour production d'E.C.S., débit 80 l/min, modèle aguaFLOW exclusive 2x VPM 40/45 /2 W "VAILLANT", chacun d'eux constitué d'échangeur à plaques en acier inoxydable, pompe de circulation, sonde de température, vanne à trois voies, purgeur d'air, vanne de sécurité, centrale de régulation avec écran de visualisation de la production d'E.C.S., isolation thermique en EPP et kit pour l'installation dans la paroi. (matériau) | 1 | 93803.06 | 93803.060 |
| mt38vai536a | U | Pompe pour recirculation d'E.C.S., avec câble d'alimentation de 5 m, tuyauterie et accessoires de connexion, pour groupe hydraulique aguaFLOW exclusive. (matériau) | 1 | 3557.81 | 3557.810 |
| mt38vai496a | U | Module d'alimentation du système de contrôle avec communication avec protocole Ebus, modèle VR 38 "VAILLANT", pour groupes hydrauliques en cascade aguaFLOW exclusive. (matériau) | 1 | 1026.29 | 1026.290 |
| mt38vai497a | U | Vanne d'isolement motorisée, pour groupe hydraulique en cascade aguaFLOW exclusive. (matériau) | 1 | 5268.3 | 5268.300 |
| mt38www011 | U | Produits complémentaires pour installations d'E.C.S. (matériau) | 1 | 19.84 | 19.840 |
| mo004 | h | Compagnon professionnel III/CP2 chauffagiste. (main-d'œuvre) | 1.1 | 59.53 | 65.483 |
| mo103 | h | Ouvrier professionnel II/OP chauffagiste. (main-d'œuvre) | 1.1 | 51.22 | 56.342 |
| % | % | Frais de chantier des unités d'ouvrage | 2 % | 103797.125 | 2075.943 |
|  |  | Coûts directs |  |  | 105873.068 |
