# Collecteur pour groupe hydraulique

- Propriété du fichier: CYPE Ingenieros S.A.
- Format: FIEBDC-3/2016
- Logiciel: Générateur de prix de la construction. CYPE Ingenieros, S.A.
- Date: 19/06/2024
- Zone géographique: Maroc
- Devise: MAD
- Coûts indirects: 3 %
- Frais généraux: 13 %
- Bénéfice: 6 %
- TVA: 20 %

## T Équipements techniques

### TC ECS et chauffage

#### TCE Systèmes de conduction d'eau

**TCE420** U Collecteur pour groupe hydraulique.
Collecteur hydraulique pour 2 groupes hydrauliques à impulsion directe ou à mélange, "VAILLANT".
Inclut: Implantation. Mise en place. Connexion et contrôle de son bon fonctionnement.
Critère pour le métré: Nombre d'unités prévues, selon documentation graphique du Projet.
Critère pour le mémoire: On mesurera le nombre d'unités réellement exécutées selon les spécifications du Projet.

| Code | U | Désignation | Quantité | Prix | Montant |
|---|---|---|---|---|---|
| mt38vai707c | U | Collecteur hydraulique pour 2 groupes hydrauliques à impulsion directe ou à mélange, "VAILLANT". (matériau) | 1 | 4310.42 | 4310.420 |
| mo011 | h | Compagnon professionnel III/CP2 monteur. (main-d'œuvre) | 0.22 | 59.53 | 13.097 |
| mo080 | h | Ouvrier professionnel II/OP monteur. (main-d'œuvre) | 0.22 | 51.29 | 11.284 |
| % | % | Frais de chantier des unités d'ouvrage | 2 % | 4334.801 | 86.696 |
|  |  | Coûts directs |  |  | 4421.497 |

## Ressources

**mt38vai707c** U Collecteur hydraulique pour 2 groupes hydrauliques à impulsion directe ou à mélange, "VAILLANT"
Données techniques: Coût énergétique 319.820 MJ; Émission de CO2 21.549 kg
Déchets:
- emballage: re150101 Emballages en papier et en carton. (composant de déchet); quantité 0.086 kg; Code CED 15 01 01; Masse de l'élément 1 kg; Volume 0.001333 m3
