# Système de captation solaire thermique pour installation individuelle, intégré dans toiture inclinée

- Propriété du fichier: CYPE Ingenieros S.A.
- Format: FIEBDC-3/2016
- Logiciel: Générateur de prix de la construction. CYPE Ingenieros, S.A.
- Date: 19/06/2024
- Zone géographique: Maroc
- Devise: MAD
- Coûts indirects: 3 %
- Frais généraux: 13 %
- Bénéfice: 6 %
- TVA: 20 %

## T Équipements techniques

### TC ECS et chauffage

#### TCS Capteurs solaires

**TCS030** U Système de captation solaire thermique pour installation individuelle, intégré dans toiture inclinée.
Capteur solaire thermique complet, partagé, modèle auroSTEP plus 1.150 MID-V "VAILLANT", pour mise en place sur mise en place intégrée dans toit, constitué d'un panneau VFK 135 VD, en position verticale, de 2033x1233x80 mm, surface utile 2,35 m², rendement optique 0,814, coefficient primaire de pertes 2,645 W/m²K et coefficient secondaire de pertes 0,033 W/m²K², selon NF EN 12975-2, cadre en aluminium, absorbeur avec traitement sélectif, enveloppe de protection avec verre de sécurité de 3,2 mm d'épaisseur, ballon échangeur d'E.C.S. en acier vitrifié pour drainage automatique VIH S1 150/4 B, efficacité énergétique classe B, de 150 l, 600 mm de diamètre, 1065 mm de hauteur, avec pompe de circulation, centrale solaire et anode de magnésium, tuyauteries et supports pour intégration dans toit, jeu de tuyaux flexibles pour connexion de capteur solaire thermique à ballon échangeur d'E.C.S., de 20 m de longueur, pompe de circulation solaire, kit de remplissage pour système de drainage automatique, jeu de raccords coudés pour l'assemblage des tuyaux a le capteur solaire thermique, jeu de raccords droits pour l'assemblage des tuyaux a le ballon échangeur d'E.C.S., bidon de 20 l de fluide antigivrant. Comprend liquide de remplissage pour capteur solaire thermique. Totalement monté, connecté et testé.
Inclut: Implantation de l'ensemble. Mise en place de la structure support. Mise en place et fixation des panneaux sur la structure support. Mise en place du système d'accumulation solaire. Connexion au réseau de conduction d'eau. Remplissage du circuit.
Critère pour le métré: Nombre d'unités prévues, selon documentation graphique du Projet.
Critère pour le mémoire: On mesurera le nombre d'unités réellement exécutées selon les spécifications du Projet.

| Code | U | Désignation | Quantité | Prix | Montant |
|---|---|---|---|---|---|
| mt38vai205le | U | Capteur solaire thermique complet, partagé, modèle auroSTEP plus 1.150 MID-V "VAILLANT", pour mise en place sur mise en place intégrée dans toit, constitué d'un panneau VFK 135 VD, en position verticale, de 2033x1233x80 mm, surface utile 2,35 m², rendement optique 0,814, coefficient primaire de pertes 2,645 W/m²K et coefficient secondaire de pertes 0,033 W/m²K², selon NF EN 12975-2, cadre en aluminium, absorbeur avec traitement sélectif, enveloppe de protection avec verre de sécurité de 3,2 mm d'épaisseur, ballon échangeur d'E.C.S. en acier vitrifié pour drainage automatique VIH S1 150/4 B, efficacité énergétique classe B, de 150 l, 600 mm de diamètre, 1065 mm de hauteur, avec pompe de circulation, centrale solaire et anode de magnésium, tuyauteries et supports pour intégration dans toit. (matériau) | 1 | 43925.28 | 43925.280 |
| mt38vai538b | U | Bidon de 20 l de fluide antigivrant, "VAILLANT". (matériau) | 1 | 1505.23 | 1505.230 |
| mt38vai540b | U | Jeu de tuyaux flexibles pour connexion de capteur solaire thermique à ballon échangeur d'E.C.S., de 20 m de longueur, "VAILLANT". (matériau) | 1 | 8141.91 | 8141.910 |
| mt38vai541a | U | Pompe de circulation solaire, "VAILLANT". (matériau) | 1 | 3763.07 | 3763.070 |
| mt38vai543a | U | Kit de remplissage pour système de drainage automatique, "VAILLANT". (matériau) | 1 | 1231.55 | 1231.550 |
| mt38vai544a | U | Jeu de raccords coudés pour l'assemblage des tuyaux a le capteur solaire thermique, "VAILLANT", de 10 mm de diamètre. (matériau) | 1 | 410.52 | 410.520 |
| mt38vai545a | U | Jeu de raccords droits pour l'assemblage des tuyaux a le ballon échangeur d'E.C.S., "VAILLANT", de 10 mm de diamètre. (matériau) | 1 | 410.52 | 410.520 |
| mo009 | h | Compagnon professionnel III/CP2 installateur de capteurs solaires. (main-d'œuvre) | 3.3 | 59.53 | 196.449 |
| mo108 | h | Ouvrier professionnel II/OP installateur de capteurs solaires. (main-d'œuvre) | 3.3 | 51.22 | 169.026 |
| % | % | Frais de chantier des unités d'ouvrage | 2 % | 59753.555 | 1195.071 |
|  |  | Coûts directs |  |  | 60948.626 |

## Ressources

**mt38vai205le** U Capteur solaire thermique complet
Données techniques: Coût énergétique 4173.163 MJ; Émission de CO2 216.132 kg
Déchets:
- emballage: re150101 Emballages en papier et en carton. (composant de déchet); quantité 2.888 kg; Code CED 15 01 01; Masse de l'élément 1 kg; Volume 0.001333 m3
