# Chauffe-eau à gaz, conventionnel

- Propriété du fichier: CYPE INGENIEROS, S.A.
- Format: FIEBDC-3/2002
- Zone géographique: Maroc
- Devise: MAD
- Coûts indirects: 3.00 %
- Frais généraux: 13.00 %
- Bénéfice: 6.00 %
- TVA: 20.00 %

## T Équipements techniques

### TC ECS et chauffage

#### TCC Chauffe-eau

**TCC020** U Chauffe-eau à gaz, conventionnel.
Chauffe-eau instantané à gaz butane et propane, modèle atmoMAG 144/1 I "VAILLANT", de 640x380x253 mm, avec chambre de combustion ouverte, faible émission de NOx, contrôle thermostatique de la température, allumeur électronique à piles, sans flamme témoin, et contrôle de flamme par ionisation, 14 l/min, puissance utile 24 kW, efficacité énergétique classe A, profil de consommation XL, thermostat de sécurité, avec kit d'évacuation horizontale des fumées. Comprend le support et les ancrages de fixation verticale, les vannes à sphère, les flexibles de raccordement. Totalement monté, connecté et testé.
Inclut: Implantation de l'appareil. Fixation au parement via des éléments d'ancrage. Mise en place de l'appareil et des accessoires. Connexion au réseau de conduction d'eau. Mise en place du conduit d'évacuation des produits de la combustion et des accessoires de ventilation. Mise en marche.
Critère pour le métré: Nombre d'unités prévues, selon documentation graphique du Projet.
Critère pour le mémoire: On mesurera le nombre d'unités réellement exécutées selon les spécifications du Projet.

| Code | U | Désignation | Quantité | Prix | Montant |
|---|---|---|---|---|---|
| mt38vai253t | U | Chauffe-eau instantané à gaz butane et propane, modèle atmoMAG 144/1 I "VAILLANT", de 640x380x253 mm, avec chambre de combustion ouverte, faible émission de NOx, contrôle thermostatique de la température, allumeur électronique à piles, sans flamme témoin, et contrôle de flamme par ionisation, 14 l/min, puissance utile 24 kW, efficacité énergétique classe A, profil de consommation XL, thermostat de sécurité, avec kit d'évacuation horizontale des fumées. (matériau) | 1.000 | 9104.09 | 9104.09 |
| mt38www011 | U | Matériel auxiliaire pour installations d'E.C.S. (matériau) | 1.000 | 19.85 | 19.85 |
| mo004 | h | Compagnon professionnel III/CP2 chauffagiste. (main-d'œuvre) | 2.598 | 64.20 | 166.79 |
| mo103 | h | Ouvrier professionnel II/OP chauffagiste. (main-d'œuvre) | 2.598 | 55.25 | 143.54 |
| % | % | Frais de chantier des unités d'ouvrage | 2 % | 9434.27 | 188.69 |
|  |  | Coûts directs |  |  | 9622.96 |
