# Ballon double échangeur, pour production d'E.C.S

- Propriété du fichier: CYPE INGENIEROS, S.A.
- Format: FIEBDC-3/2002
- Zone géographique: Maroc
- Devise: MAD
- Coûts indirects: 3.00 %
- Frais généraux: 13.00 %
- Bénéfice: 6.00 %
- TVA: 20.00 %

## T Équipements techniques

### TC ECS et chauffage

#### TCE Systèmes de conduction d'eau

**TCE200** U Ballon double échangeur, pour production d'E.C.S.
Ballon échangeur d'E.C.S. en acier vitrifié, 456 l, modèle auroSTOR VIH SW 500/3 BR "VAILLANT", de sol, hauteur 1802 mm, diamètre 790 mm, efficacité énergétique classe B, avec échangeur à deux serpentins (surface d'échange du premier serpentin 4,4 m², surface d'échange du second serpentin 4,4 m²), thermomètre analogique, isolation thermique démontable, de 70 mm d'épaisseur. Comprend les vannes d'isolement, les éléments de montage et les accessoires nécessaires à son bon fonctionnement.
Inclut: Implantation. Mise en place. Connexion. Contrôle de son bon fonctionnement.
Critère pour le métré: Nombre d'unités prévues, selon documentation graphique du Projet.
Critère pour le mémoire: On mesurera le nombre d'unités réellement exécutées selon les spécifications du Projet.

| Code | U | Désignation | Quantité | Prix | Montant |
|---|---|---|---|---|---|
| mt38vai130d | U | Ballon échangeur d'E.C.S. en acier vitrifié, 456 l, modèle auroSTOR VIH SW 500/3 BR "VAILLANT", de sol, hauteur 1802 mm, diamètre 790 mm, efficacité énergétique classe B, avec échangeur à deux serpentins (surface d'échange du premier serpentin 4,4 m², surface d'échange du second serpentin 4,4 m²), thermomètre analogique, isolation thermique démontable, de 70 mm d'épaisseur. (matériau) | 1.000 | 55146.07 | 55146.07 |
| mt37sve010d | U | Vanne à sphère en laiton nickelé à visser de 1". (matériau) | 2.000 | 138.58 | 277.16 |
| mt37sve010c | U | Vanne à sphère en laiton nickelé à visser de 3/4". (matériau) | 4.000 | 83.28 | 333.12 |
| mt38www011 | U | Produits complémentaires pour installations d'E.C.S. (matériau) | 1.000 | 19.84 | 19.84 |
| mo004 | h | Compagnon professionnel III/CP2 chauffagiste. (main-d'œuvre) | 1.665 | 59.53 | 99.12 |
| mo103 | h | Ouvrier professionnel II/OP chauffagiste. (main-d'œuvre) | 1.665 | 51.22 | 85.28 |
| % | % | Frais de chantier des unités d'ouvrage | 2 % | 55960.59 | 1119.21 |
|  |  | Coûts directs |  |  | 57079.80 |
