# Équipement air-eau, pompe à chaleur aérothermique, pour chauffage et refroidissement

- Propriété du fichier: CYPE Ingenieros S.A.
- Format: FIEBDC-3/2016
- Logiciel: Générateur de prix de la construction. CYPE Ingenieros, S.A.
- Date: 19/06/2024
- Zone géographique: Maroc
- Devise: MAD
- Coûts indirects: 3 %
- Frais généraux: 13 %
- Bénéfice: 6 %
- TVA: 20 %

## T Équipements techniques

### TV Climatisation et ventilation

#### TVP PAC et roof-top

**TVP090** U Équipement air-eau, pompe à chaleur aérothermique, pour chauffage et refroidissement.
Équipement air-eau, pompe à chaleur aérothermique, pour chauffage et refroidissement, modèle aroTHERM autonome plus 4 "VAILLANT", constitué d'unité extérieure VWL 45/6 230V S3, classe d'efficacité énergétique A+++, puissance calorifique nominale 5,5 kW (température de bulbe humide de l'air extérieur 7°C, température de sortie de l'eau 35°C, écart de température 5°C), puissance frigorifique nominale 5 kW (température de bulbe sec de l'air extérieur 35°C, température de sortie de l'eau 18°C, écart de température 5°C), EER 3,37, COP 4,8, puissance sonore 51 dBA, dimensions 765x1100x450 mm, poids 114 kg, alimentation monophasée à 230 V, intervalle de fonctionnement de température de l'air extérieur de -25 à 46°C, production d'eau chaude de 5°C à 60°C, réfrigérant R-290, module hydraulique MEH97/6, dimensions 720x440x350 mm, poids 20 kg, avec vase d'expansion et résistance électrique d'appui, et système de contrôle sensoCOMFORT VRC 720f, avec contrôle de la température avec sonde extérieure, écran digital, sans fil, programmation quotidienne et hebdomadaire, pour le contrôle de plusieurs circuits de chauffage avec des modules et des thermostats additionnels, avec contrôle depuis un smartphone ou une tablette via l'App myVaillant pour IOS (iPhone et iPad) et Android, module, modèle VR 70, kit d'amortisseurs antivibration de sol, pour l'unité extérieure. Totalement monté, connecté et mis en marche par l'entreprise installatrice pour le contrôle de son bon fonctionnement.
Inclut: Implantation de l'unité. Mise en place et fixation de l'unité et de ses accessoires. Connecté aux réseaux de conduction d'eau, électrique et de récupération des condensats. Mise en marche.
Critère pour le métré: Nombre d'unités prévues, selon documentation graphique du Projet.
Critère pour le mémoire: On mesurera le nombre d'unités réellement exécutées selon les spécifications du Projet.

| Code | U | Désignation | Quantité | Prix | Montant |
|---|---|---|---|---|---|
| mt42vai024aa | U | Équipement air-eau, pompe à chaleur aérothermique, pour chauffage et refroidissement, modèle aroTHERM autonome plus 4 "VAILLANT", constitué d'unité extérieure VWL 45/6 230V S3, classe d'efficacité énergétique A+++, puissance calorifique nominale 5,5 kW (température de bulbe humide de l'air extérieur 7°C, température de sortie de l'eau 35°C, écart de température 5°C), puissance frigorifique nominale 5 kW (température de bulbe sec de l'air extérieur 35°C, température de sortie de l'eau 18°C, écart de température 5°C), EER 3,37, COP 4,8, puissance sonore 51 dBA, dimensions 765x1100x450 mm, poids 114 kg, alimentation monophasée à 230 V, intervalle de fonctionnement de température de l'air extérieur de -25 à 46°C, production d'eau chaude de 5°C à 60°C, réfrigérant R-290, module hydraulique MEH97/6, dimensions 720x440x350 mm, poids 20 kg, avec vase d'expansion et résistance électrique d'appui, et système de contrôle sensoCOMFORT VRC 720f, avec contrôle de la température avec sonde extérieure, écran digital, sans fil, programmation quotidienne et hebdomadaire, pour le contrôle de plusieurs circuits de chauffage avec des modules et des thermostats additionnels, avec contrôle depuis un smartphone ou une tablette via l'App myVaillant pour IOS (iPhone et iPad) et Android. (matériau) | 1 | 135675.76 | 135675.760 |
| mt38vai611a | U | Module, modèle VR 70 "VAILLANT", pour le contrôle de 2 circuits additionnels de chauffage, avec communication avec protocole Ebus et 2 sondes de température VR 10. (matériau) | 1 | 3557.81 | 3557.810 |
| mt42vai027a | U | Kit d'amortisseurs antivibration de sol, "VAILLANT". (matériau) | 1 | 1710.49 | 1710.490 |
| mo005 | h | Compagnon professionnel III/CP2 installateur de climatisation. (main-d'œuvre) | 2.516 | 59.53 | 149.777 |
| mo104 | h | Ouvrier professionnel II/OP installateur de climatisation. (main-d'œuvre) | 2.516 | 51.22 | 128.870 |
| % | % | Frais de chantier des unités d'ouvrage | 2 % | 141222.707 | 2824.454 |
|  |  | Coûts directs |  |  | 144047.161 |

## Ressources

**mt42vai024aa** U Équipement air-eau
Données techniques: Coût énergétique 5021.356 MJ; Émission de CO2 293.535 kg
Déchets:
- emballage: re150101 Emballages en papier et en carton. (composant de déchet); quantité 3.192 kg; Code CED 15 01 01; Masse de l'élément 1 kg; Volume 0.001333 m3
- emballage: re170201 Bois. (composant de déchet); quantité 0.731 kg; Code CED 17 02 01; Masse de l'élément 1 kg; Volume 0.000909 m3
