# Unité eau-eau, pompe à chaleur géothermique, pour production d'E.C.S., chauffage et refroidissement

- Propriété du fichier: CYPE Ingenieros S.A.
- Format: FIEBDC-3/2016
- Logiciel: Générateur de prix de la construction. CYPE Ingenieros, S.A.
- Date: 19/06/2024
- Zone géographique: Maroc
- Devise: MAD
- Coûts indirects: 3 %
- Frais généraux: 13 %
- Bénéfice: 6 %
- TVA: 20 %

## T Équipements techniques

### TV Climatisation et ventilation

#### TVP PAC et roof-top

**TVP310** U Unité eau-eau, pompe à chaleur géothermique, pour production d'E.C.S., chauffage et refroidissement.
Pompe à chaleur réversible géothermique, eau-eau, modèle flexoCOMPACT exclusive 5 "VAILLANT", classe d'efficacité énergétique en chauffage A++, classe d'efficacité énergétique en E.C.S. A, profil de consommation XL, ballon échangeur d'E.C.S. en acier inoxydable de 171 l, puissance calorifique nominale 5,8 kW, COP 4,9, puissance frigorifique nominale 7,1 kW, EER 6,3, pression sonore 37 dBA, dimensions 1868x595x600 mm, poids 212 kg, alimentation monophasée à 230 V, avec température de départ jusqu'à 65°C, circuit réfrigérant avec injection de vapeur EVI à rendement élevé, vanne à 4 voies pour inversion de cycle, échangeurs à plaques en acier inoxydable à haute capacité avec injection de liquide, réfrigérant R-410A, chauffage électrique additionnel de puissance configurable jusqu'à 9 kW et système de contrôle sensoCOMFORT VRC 720f, avec contrôle de la température avec sonde extérieure, écran digital, sans fil, programmation quotidienne et hebdomadaire, pour le contrôle de plusieurs circuits de chauffage avec des modules et des thermostats additionnels, module de connectivité myVaillant pour contrôle depuis un smartphone ou une tablette via l'App myVaillant pour IOS (iPhone et iPad) et Android, kit hydraulique pour installation de pompe à chaleur flexoCOMPACT, avec pompe de circulation d'E.C.S., pour pompe à chaleur flexoCOMPACT, module d'isolement et de remplissage pour circuit primaire géothermique, bidon de solution eau-glycol (glycol 30%, eau 70%), module, modèle VR 70, module, modèle VR 70. Totalement montée, connectée et mise en marche par l'entreprise installatrice pour le contrôle de son bon fonctionnement.
Inclut: Implantation de l'unité. Mise en place et fixation de l'unité et de ses accessoires. Connecté aux réseaux de conduction d'eau, électrique et de récupération des condensats. Mise en marche.
Critère pour le métré: Nombre d'unités prévues, selon documentation graphique du Projet.
Critère pour le mémoire: On mesurera le nombre d'unités réellement exécutées selon les spécifications du Projet.

| Code | U | Désignation | Quantité | Prix | Montant |
|---|---|---|---|---|---|
| mt42vai055a | U | Pompe à chaleur réversible géothermique, eau-eau, modèle flexoCOMPACT exclusive 5 "VAILLANT", classe d'efficacité énergétique en chauffage A++, classe d'efficacité énergétique en E.C.S. A, profil de consommation XL, ballon échangeur d'E.C.S. en acier inoxydable de 171 l, puissance calorifique nominale 5,8 kW, COP 4,9, puissance frigorifique nominale 7,1 kW, EER 6,3, pression sonore 37 dBA, dimensions 1868x595x600 mm, poids 212 kg, alimentation monophasée à 230 V, avec température de départ jusqu'à 65°C, circuit réfrigérant avec injection de vapeur EVI à rendement élevé, vanne à 4 voies pour inversion de cycle, échangeurs à plaques en acier inoxydable à haute capacité avec injection de liquide, réfrigérant R-410A, chauffage électrique additionnel de puissance configurable jusqu'à 9 kW et système de contrôle sensoCOMFORT VRC 720f, avec contrôle de la température avec sonde extérieure, écran digital, sans fil, programmation quotidienne et hebdomadaire, pour le contrôle de plusieurs circuits de chauffage avec des modules et des thermostats additionnels, module de connectivité myVaillant pour contrôle depuis un smartphone ou une tablette via l'App myVaillant pour IOS (iPhone et iPad) et Android. (matériau) | 1 | 208816.14 | 208816.140 |
| mt38vai611a | U | Module, modèle VR 70 "VAILLANT", pour le contrôle de 2 circuits additionnels de chauffage, avec communication avec protocole Ebus et 2 sondes de température VR 10. (matériau) | 1 | 3557.81 | 3557.810 |
| mt42vai502a | U | Kit hydraulique pour installation de pompe à chaleur flexoCOMPACT, "VAILLANT". (matériau) | 1 | 18815.35 | 18815.350 |
| mt42vai514a | U | Pompe de circulation d'E.C.S., pour pompe à chaleur flexoCOMPACT, "VAILLANT". (matériau) | 1 | 4515.68 | 4515.680 |
| mt42vai510a | U | Module d'isolement et de remplissage pour circuit primaire géothermique, "VAILLANT". (matériau) | 1 | 10810.27 | 10810.270 |
| mt42vai512a | U | Bidon de solution eau-glycol (glycol 30%, eau 70%), "VAILLANT", pour des températures jusqu'à -16°C. (matériau) | 1 | 2394.68 | 2394.680 |
| mt37www060f | U | Clapet antipollution de laiton, avec tamis en acier inoxydable avec perforations de 0,5 mm de diamètre, avec filet de 1 1/4", pour une pression maximale de travail de 16 bar et une température maximale de 110°C. (matériau) | 1 | 212.88 | 212.880 |
| mt37www050e | U | Manchon antivibration, en caoutchouc, avec filet de 1 1/4", pour une pression maximale de travail de 10 bar. (matériau) | 4 | 423.82 | 1695.280 |
| mt42www050 | U | Thermomètre bimétallique, diamètre de sphère de 100 mm, avec prise verticale, avec tube plongeur en 1/2", échelle de température de 0 à 120°C. (matériau) | 1 | 748.51 | 748.510 |
| mt37sve010e | U | Vanne à sphère en laiton nickelé à visser de 1 1/4". (matériau) | 4 | 191.34 | 765.360 |
| mo005 | h | Compagnon professionnel III/CP2 installateur de climatisation. (main-d'œuvre) | 7.907 | 59.53 | 470.704 |
| mo104 | h | Ouvrier professionnel II/OP installateur de climatisation. (main-d'œuvre) | 7.907 | 51.22 | 404.997 |
| % | % | Frais de chantier des unités d'ouvrage | 2 % | 253207.661 | 5064.153 |
|  |  | Coûts directs |  |  | 258271.814 |

## Ressources

**mt42vai055a** U Pompe à chaleur réversible géothermique
Données techniques: Coût énergétique 9252.310 MJ; Émission de CO2 544.753 kg
Déchets:
- emballage: re150101 Emballages en papier et en carton. (composant de déchet); quantité 3.263 kg; Code CED 15 01 01; Masse de l'élément 1 kg; Volume 0.001333 m3
- emballage: re170201 Bois. (composant de déchet); quantité 0.74 kg; Code CED 17 02 01; Masse de l'élément 1 kg; Volume 0.000909 m3

**mt37www060f** U Clapet antipollution de laiton
Données techniques: Coût énergétique 860.723 MJ; Émission de CO2 61.001 kg
Déchets:
- emballage: re150101 Emballages en papier et en carton; quantité 0.072 kg

**mt37www050e** U Manchon antivibration, en caoutchouc, avec filet de 1 1/4", pour une pression maximale de travail de 10 bar
Données techniques: Coût énergétique 185.212 MJ; Émission de CO2 16.468 kg
Déchets:
- emballage: re150101 Emballages en papier et en carton; quantité 0.072 kg

**mt37sve010e** U Vanne à sphère en laiton nickelé à visser de 1 1/4"
Données techniques: Coût énergétique 1282.649 MJ; Émission de CO2 86.201 kg
Déchets:
- emballage: re150101 Emballages en papier et en carton; quantité 0.072 kg
