# Système "VELUX" de fenêtre pour toiture terrasse

- Propriété du fichier: CYPE INGENIEROS, S.A.
- Format: FIEBDC-3/2002
- Zone géographique: Maroc
- Devise: MAD
- Coûts indirects: 3.00 %
- Frais généraux: 13.00 %
- Bénéfice: 6.00 %
- TVA: 20.00 %

## E Enveloppe et finition extérieure

### EM Menuiseries extérieures

#### EMF Fenêtres de toit

**EMF040** U Système "VELUX" de fenêtre pour toiture terrasse.
Fenêtre pour toiture terrasse, modèle CVP 060060 0073U "VELUX", ouvrante avec ouverture par projection à actionnement manuel jusqu'à 15 cm à l'aide d'une barre télescopique, de 60x60 cm, cadre et vantail en PVC, couleur blanche, avec isolation intérieure en polystyrène, coupole extérieure transparente, parabolique, ISD 0000, en polyméthylméthacrylate (PMMA), double vitrage intérieur isolant de sécurité (73Q) (vitrage intérieur feuilleté de 3+3 mm, lame d'air remplie de gaz argon de 14,5 mm, vitrage extérieur Float de 4 mm avec recouvrement isolant et séparateur en acier inoxydable). Totalement équipée, montée et testée.
Inclut: Implantation. Présentation, aplomb et nivellement du cadre. Fixation du cadre au vide laissé dans le plancher. Scellement des joints périphériques. Mise en place et fixation de la coupole sur le cadre.
Critère pour le métré: Nombre d'unités prévues, selon documentation graphique du Projet.
Critère pour le mémoire: On mesurera le nombre d'unités réellement exécutées selon les spécifications du Projet.

| Code | U | Désignation | Quantité | Prix | Montant |
|---|---|---|---|---|---|
| mt24vqp006a | U | Fenêtre pour toiture terrasse, modèle CVP 060060 0073U "VELUX", ouvrante avec ouverture par projection à actionnement manuel jusqu'à 15 cm à l'aide d'une barre télescopique, de 60x60 cm, cadre et vantail en PVC, couleur blanche, avec isolation intérieure en polystyrène, coupole extérieure transparente, parabolique, ISD 0000, en polyméthylméthacrylate (PMMA), double vitrage intérieur isolant de sécurité (73Q) (vitrage intérieur feuilleté de 3+3 mm, lame d'air remplie de gaz argon de 14,5 mm, vitrage extérieur Float de 4 mm avec recouvrement isolant et séparateur en acier inoxydable). (matériau) | 1.000 | 7746.86 | 7746.86 |
| op00ato010 |  | Tournevis. | 1.000 | 0.00 | 0.00 |
| mo011 | h | Compagnon professionnel III/CP2 monteur. (main-d'œuvre) | 1.772 | 59.53 | 105.49 |
| mo080 | h | Ouvrier professionnel II/OP monteur. (main-d'œuvre) | 0.886 | 51.29 | 45.44 |
| % | % | Frais de chantier des unités d'ouvrage | 2 % | 7897.79 | 157.96 |
|  |  | Coûts directs |  |  | 8055.75 |
