# Système "VELUX" de lucarne pour toits, au-dessus d'un espace non habitable

- Propriété du fichier: CYPE Ingenieros S.A.
- Format: FIEBDC-3/2016
- Logiciel: Générateur de prix de la construction. CYPE Ingenieros, S.A.
- Date: 19/06/2024
- Zone géographique: Maroc
- Devise: MAD
- Coûts indirects: 3 %
- Frais généraux: 13 %
- Bénéfice: 6 %
- TVA: 20 %

## E Enveloppe et finition extérieure

### EM Menuiseries extérieures

#### EMF Fenêtres de toit

**EMF030** U Système "VELUX" de lucarne pour toits, au-dessus d'un espace non habitable.
Lucarne de toiture, sur espace non habitable, modèle VLT 0000Z "VELUX", avec ouverture par projection, à actionnement manuel à l'aide d'une poignée inférieure, de 46x61 cm, réalisée en bois lamellé-collé de pin nordique avec finition en noir, avec double vitrage (-00H) (vitrage intérieur Float de 3 mm, lame d'air de 10 mm, vitrage extérieur Float de 3 mm et séparateur en acier galvanisé), cadre d'étanchéité et bavette d'aluminium, sur un toit avec des pentes de 15° à 60°.
Inclut: Implantation. Présentation, aplomb et nivellement de la lucarne. Fixation de la lucarne à l'ouverture laissée dans le plancher. Scellement des joints périphériques. Mise en place des éléments d'étanchéité.
Critère pour le métré: Nombre d'unités prévues, selon documentation graphique du Projet.
Critère pour le mémoire: On mesurera le nombre d'unités réellement exécutées selon les spécifications du Projet.

| Code | U | Désignation | Quantité | Prix | Montant |
|---|---|---|---|---|---|
| mt22ltv015a | U | Lucarne de toiture, sur espace non habitable, modèle VLT 0000Z "VELUX", avec ouverture par projection, à actionnement manuel à l'aide d'une poignée inférieure, de 46x61 cm, réalisée en bois lamellé-collé de pin nordique avec finition en noir, avec double vitrage (-00H) (vitrage intérieur Float de 3 mm, lame d'air de 10 mm, vitrage extérieur Float de 3 mm et séparateur en acier galvanisé), cadre d'étanchéité et bavette d'aluminium. (matériau) | 1 | 1673.59 | 1673.590 |
| mo011 | h | Compagnon professionnel III/CP2 monteur. (main-d'œuvre) | 1.013 | 59.53 | 60.304 |
| mo080 | h | Ouvrier professionnel II/OP monteur. (main-d'œuvre) | 0.506 | 51.29 | 25.953 |
| % | % | Frais de chantier des unités d'ouvrage | 2 % | 1759.847 | 35.197 |
|  |  | Coûts directs |  |  | 1795.044 |

## Ressources

**mt22ltv015a** U Lucarne de toiture
Données techniques: Coût énergétique 394.533 MJ; Émission de CO2 -4.821 kg
Déchets:
- emballage: re170203 Plastique. (composant de déchet); quantité 0.107 kg; Code CED 17 02 03; Masse de l'élément 1 kg; Volume 0.001667 m3
- emballage: re170604 Matériaux d'isolation distincts de ceux spécifiés dans les codes 17 06 01 et 17 06 03. (composant de déchet); quantité 0.024 kg; Code CED 17 06 04; Masse de l'élément 1 kg; Volume 0.001667 m3
