# Revêtement de sol intérieur en pièces de tomettes. Pose en couche mince

- Propriété du fichier: CYPE Ingenieros S.A.
- Format: FIEBDC-3/2016
- Logiciel: Générateur de prix de la construction. CYPE Ingenieros, S.A.
- Date: 16/09/2024
- Zone géographique: Maroc
- Devise: MAD
- Coûts indirects: 3 %
- Frais généraux: 13 %
- Bénéfice: 6 %
- TVA: 20 %

## F Aménagements et finitions

### FS Revêtements de sols

#### FSC Céramique

**FSC140** m² Revêtement de sol intérieur en pièces de tomettes. Pose en couche mince.
Prix: 0
Revêtement de sol intérieur en pièces en tomette, de 200x200x8 mm, gamme moyenne, capacité d'absorption en eau 6%
