# Potelet amovible, en acier inoxydable

- Propriété du fichier: CYPE INGENIEROS, S.A.
- Format: FIEBDC-3/2002
- Zone géographique: Maroc
- Devise: MAD
- Coûts indirects: 3.00 %
- Frais généraux: 13.00 %
- Bénéfice: 6.00 %
- TVA: 20.00 %

## M Mobilier urbain

### MS Potelets et parkings pour vélos

#### MSP Bornes et potelets

**MSP100** U Potelet amovible, en acier inoxydable.
Potelet avec corps amovible en acier inoxydable AISI 304 de 100 cm de hauteur et 9 cm de diamètre et base encastrable en acier galvanisé de 15 cm de hauteur et 9 cm de diamètre, longueur totale de l'ensemble 115 cm, fermeture par clé à tête triangulaire, finition polie brillante, fixé à une base de béton BCN: CPJ-CEM II/A 32,5 - P - B 20 - 15/25 - E: 1 - NA - P 18-305 avec du mortier cémenteux à prise rapide, Webertec Trafic "WEBER", couleur noire, composé de ciment, fumée de silice, fibres en acier, additifs spéciaux et granulats sélectionnés, avec une résistance à la compression à 28 jours supérieure ou égale à 30 N/mm².
Critère d'évaluation économique: Le prix comprend l'excavation.
Inclut: Implantation. Excavation avec des moyens manuels. Bétonnage de la base d'appui. Montage. Suppression et nettoyage du matériau excédant.
Critère pour le métré: Nombre d'unités prévues, selon documentation graphique du Projet.
Critère pour le mémoire: On mesurera le nombre d'unités réellement exécutées selon les spécifications du Projet.

| Code | U | Désignation | Quantité | Prix | Montant |
|---|---|---|---|---|---|
| mt52mug360a | U | Potelet avec corps amovible en acier inoxydable AISI 304 de 100 cm de hauteur et 9 cm de diamètre et base encastrable en acier galvanisé de 15 cm de hauteur et 9 cm de diamètre, longueur totale de l'ensemble 115 cm, fermeture par clé à tête triangulaire, finition polie brillante. (matériau) | 1.000 | 2500.40 | 2500.40 |
| mt10hmf040aaed | m³ | Béton non armé prêt à l'emploi BCN: CPJ-CEM II/A 32,5 - TP - B 20 - 15/25 - E: 1 - NA - P 18-305. (matériau) | 0.250 | 781.86 | 195.47 |
| mt09moc140a | kg | Mortier cémenteux à prise rapide, Webertec Trafic "WEBER", couleur noire, composé de ciment, fumée de silice, fibres en acier, additifs spéciaux et granulats sélectionnés, avec une résistance à la compression à 28 jours supérieure ou égale à 30 N/mm², pour la réparation des revêtements en béton dans les zones de trafic routier. (matériau) | 0.200 | 18.45 | 3.69 |
| mo041 | h | Compagnon professionnel III/CP2 VRD espaces publics. (main-d'œuvre) | 0.726 | 57.66 | 41.86 |
| mo087 | h | Ouvrier professionnel II/OP VRD espaces publics. (main-d'œuvre) | 0.726 | 51.29 | 37.24 |
| % | % | Frais de chantier des unités d'ouvrage | 2 % | 2778.66 | 55.57 |
|  |  | Coûts directs |  |  | 2834.23 |
