# Cheminée traditionnelle

- Propriété du fichier: CYPE INGENIEROS, S.A.
- Format: FIEBDC-3/2002
- Zone géographique: Maroc
- Devise: MAD
- Coûts indirects: 3.00 %
- Frais généraux: 13.00 %
- Bénéfice: 6.00 %
- TVA: 20.00 %

## T Équipements techniques

### TC ECS et chauffage

#### TCN Bois et charbon

**TCN020** U Cheminée traditionnelle.
Réalisation d'une cheminée à feu ouvert ou cheminée traditionnelle, réalisée "in situ", composée d'un foyer ouvert en maçonnerie de briques réfractaires en terre cuite de 23x6x6 cm, pose sur mortier réfractaire Webertec Foc "WEBER", type G, selon NF EN 998-2, composé de ciment alumineux, additifs et granulats siliceux, et d'une hotte en maçonnerie de briques creuses en terre cuite jusqu'au plancher, pose sur mortier de ciment, confectionné sur chantier, dosage 1:6, avec chambre à chaleur et caisson de décompression. Comprend un coupe-feu en plaques d'acier réglable et un revêtement postérieur de la hotte avec une première couche de sous-enduit avec une pâte de plâtre de construction B1 et une seconde couche d'enduit de finition avec pâte de plâtre pour enduit mince C6. Ne comprend ni la fourniture ni la mise en place des matériaux formant le revêtement décoratif du foyer et constituant le corps de la cheminée ni le conduit pour l'évacuation des produits de la combustion. Totalement montée et connectée.
Inclut: Implantation et tracé dans le plancher des cloisons à réaliser. Mise en place des pièces par rangées à niveau. Révision des joints et nettoyage. Réalisation d'une chambre et d'un conduit d'évacuation des produits de la combustion jusqu'au plancher. Préparation du support qui va être revêtu. Gâchage du plâtre gros. Extension de la pâte de plâtre gros. Gâchage du plâtre fin. Régularisation du revêtement via l'exécution d'un enduit de finition, en étendant la pâte de plâtre fin sur le parement avec sous-enduit. Connexion au conduit d'évacuation.
Critère pour le métré: Nombre d'unités prévues, selon documentation graphique du Projet.
Critère pour le mémoire: On mesurera le nombre d'unités réellement exécutées selon les spécifications du Projet.

| Code | U | Désignation | Quantité | Prix | Montant |
|---|---|---|---|---|---|
| mt05bre010b | U | Brique réfractaire en terre cuite, 23x6,5x6,5 cm, selon NF EN 771-1. (matériau) | 425.000 | 9.88 | 4199.00 |
| mt09moc150c | kg | Mortier réfractaire Webertec Foc "WEBER", type G, selon NF EN 998-2, composé de ciment alumineux, additifs et granulats siliceux. (matériau) | 0.161 | 8.47 | 1.36 |
| mt04lcc010a | U | Brique creuse en terre cuite (mahón), à revêtir, 29x14x4 cm, pour utilisation en maçonnerie protégée (pièce en P), densité 860 kg/m³, selon NF EN 771-1. (matériau) | 90.000 | 3.24 | 291.60 |
| mt04lcc010c | U | Brique creuse en terre cuite (tochana), à revêtir, 29x14x9 cm, pour utilisation en maçonnerie protégée (pièce en P), densité 805 kg/m³, selon NF EN 771-1. (matériau) | 16.000 | 3.99 | 63.84 |
| mt08aaa010a | m³ | Eau. (matériau) | 0.032 | 17.79 | 0.57 |
| mt01arg005a | t | Sable de carrière, pour mortier confectionné sur le chantier. (matériau) | 0.257 | 190.71 | 49.01 |
| mt08cem000a | kg | Ciment gris en sacs. (matériau) | 39.450 | 1.29 | 50.89 |
| mt09pye010a | m³ | Pâte de plâtre pour application en couche mince C6, selon NF EN 13279-1. (matériau) | 0.030 | 1977.14 | 59.31 |
| mt09pye010b | m³ | Pâte de plâtre de construction B1, selon NF EN 13279-1. (matériau) | 0.170 | 1761.28 | 299.42 |
| mt38www020 | U | Coupe-feu réglable en tôle d'acier. (matériau) | 1.000 | 750.56 | 750.56 |
| mt38www010 | U | Produits complémentaires pour installation de chauffage. (matériau) | 2.000 | 22.99 | 45.98 |
| mq06hor010 | h | Bétonnière électrique avec une capacité de gâchage de 160 l. (matériel) | 0.128 | 30.11 | 3.85 |
| mo020 | h | Compagnon professionnel III/CP2 construction. (main-d'œuvre) | 25.979 | 57.66 | 1497.95 |
| mo113 | h | Ouvrier d'exécution I/OE1 construction. (main-d'œuvre) | 27.470 | 48.31 | 1327.08 |
| mo033 | h | Compagnon professionnel III/CP2 plâtrier. (main-d'œuvre) | 2.598 | 57.66 | 149.80 |
| mo071 | h | Ouvrier professionnel II/OP plâtrier. (main-d'œuvre) | 1.299 | 51.29 | 66.63 |
| % | % | Frais de chantier des unités d'ouvrage | 2 % | 8856.85 | 177.14 |
|  |  | Coûts directs |  |  | 9033.99 |
