# Remplissage et nivellement avec un mortier type Grout

- Propriété du fichier: CYPE Ingenieros S.A.
- Format: FIEBDC-3/2016
- Logiciel: Générateur de prix de la construction. CYPE Ingenieros, S.A.
- Date: 19/06/2024
- Zone géographique: Maroc
- Devise: MAD
- Coûts indirects: 3 %
- Frais généraux: 13 %
- Bénéfice: 6 %
- TVA: 20 %

## G Structure et gros oeuvre

### GA Transformations et réparations

#### GAT Transformations d'éléments en béton

**GAT180** m² Remplissage et nivellement avec un mortier type Grout.
Remplissage et nivellement de 5 mm d'épaisseur avec du mortier cémenteux fluide à prestations mécaniques élevées et de retrait compensé, Webertec Grout 600 "WEBER", avec une résistance à la compression à 28 jours supérieure ou égale à 60 N/mm², sur la surface d'un élément structural en béton durci.
Inclut: Implantation. Nettoyage de la surface support. Préparation du mélange. Coulage de la couche de mortier. Séchage du mortier. Nettoyage des restes générés.
Critère pour le métré: Surface mesurée selon documentation graphique du Projet.
Critère pour le mémoire: On mesurera la surface réellement exécutée selon les spécifications du Projet.

| Code | U | Désignation | Quantité | Prix | Montant |
|---|---|---|---|---|---|
| mt09rew080a | kg | Mortier cémenteux fluide à prestations mécaniques élevées et de retrait compensé, Webertec Grout 600 "WEBER", avec une résistance à la compression à 28 jours supérieure ou égale à 60 N/mm², composé de ciment, additifs spéciaux et granulats sélectionnés, pour usage général, pour ancrages et remplissages de 2 à 30 mm d'épaisseur, selon NF EN 1504-6. (matériau) | 9.75 | 6.33 | 61.718 |
| mt08aaa010a | m³ | Eau. (matériau) | 0.01 | 17.79 | 0.178 |
| mo020 | h | Compagnon professionnel III/CP2 construction. (main-d'œuvre) | 0.291 | 57.66 | 16.779 |
| mo113 | h | Ouvrier d'exécution I/OE1 construction. (main-d'œuvre) | 0.291 | 48.31 | 14.058 |
| % | % | Frais de chantier des unités d'ouvrage | 2 % | 92.733 | 1.855 |
|  |  | Coûts directs |  |  | 94.588 |

Déchets:
- pose: mt09rew080a; facteur de déchet 0.0063

## Ressources

**mt09rew080a** kg Mortier cémenteux fluide à prestations mécaniques élevées et de retrait compensé
Données techniques: Coût énergétique 2.394 MJ; Émission de CO2 0.194 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08aaa010a** m³ Eau
Données techniques: Coût énergétique 60.000 MJ; Émission de CO2 30.000 kg
