# Cheminée traditionnelle

- Propriété du fichier: CYPE Ingenieros S.A.
- Format: FIEBDC-3/2016
- Logiciel: Générateur de prix de la construction. CYPE Ingenieros, S.A.
- Date: 16/09/2024
- Zone géographique: Maroc
- Devise: MAD
- Coûts indirects: 3 %
- Frais généraux: 13 %
- Bénéfice: 6 %
- TVA: 20 %

## T Équipements techniques

### TC ECS et chauffage

#### TCN Bois et charbon

**TCN020** U Cheminée traditionnelle.
Réalisation d'une cheminée à feu ouvert ou cheminée traditionnelle, réalisée "in situ", composée d'un foyer ouvert en maçonnerie de briques réfractaires en terre cuite de 23x6x6 cm, pose sur mortier réfractaire Webertec Foc "WEBER", type G, selon NF EN 998-2, composé de ciment alumineux, additifs et granulats siliceux, et d'une hotte en maçonnerie de briques creuses en terre cuite jusqu'au plancher, pose sur mortier de ciment, confectionné sur chantier, dosage 1:6, avec chambre à chaleur et caisson de décompression. Comprend un coupe-feu en plaques d'acier réglable et un revêtement postérieur de la hotte avec une première couche de sous-enduit avec une pâte de plâtre de construction B1 et une seconde couche d'enduit de finition avec pâte de plâtre pour enduit mince C6. Ne comprend ni la fourniture ni la mise en place des matériaux formant le revêtement décoratif du foyer et constituant le corps de la cheminée ni le conduit pour l'évacuation des produits de la combustion. Totalement montée et connectée.
Inclut: Implantation et tracé dans le plancher des cloisons à réaliser. Mise en place des pièces par rangées à niveau. Révision des joints et nettoyage. Réalisation d'une chambre et d'un conduit d'évacuation des produits de la combustion jusqu'au plancher. Préparation du support qui va être revêtu. Gâchage du plâtre gros. Extension de la pâte de plâtre gros. Gâchage du plâtre fin. Régularisation du revêtement via l'exécution d'un enduit de finition, en étendant la pâte de plâtre fin sur le parement avec sous-enduit. Connexion au conduit d'évacuation.
Critère pour le métré: Nombre d'unités prévues, selon documentation graphique du Projet.
Critère pour le mémoire: On mesurera le nombre d'unités réellement exécutées selon les spécifications du Projet.

| Code | U | Désignation | Quantité | Prix | Montant |
|---|---|---|---|---|---|
| mt05bre010b | U | Brique réfractaire en terre cuite, 23x6,5x6,5 cm, selon NF EN 771-1. (matériau) | 425 | 9.88 | 4199.000 |
| mt09moc150c | kg | Mortier réfractaire Webertec Foc "WEBER", type G, selon NF EN 998-2, composé de ciment alumineux, additifs et granulats siliceux. (matériau) | 0.161 | 8.47 | 1.364 |
| mt04lcc010a | U | Brique creuse en terre cuite (mahón), à revêtir, 29x14x4 cm, pour utilisation en maçonnerie protégée (pièce en P), densité 860 kg/m³, selon NF EN 771-1. (matériau) | 90 | 3.24 | 291.600 |
| mt04lcc010c | U | Brique creuse en terre cuite (tochana), à revêtir, 29x14x9 cm, pour utilisation en maçonnerie protégée (pièce en P), densité 805 kg/m³, selon NF EN 771-1. (matériau) | 16 | 3.99 | 63.840 |
| mt08aaa010a | m³ | Eau. (matériau) | 0.032 | 17.79 | 0.569 |
| mt01arg005a | t | Sable de carrière, pour mortier confectionné sur le chantier. (matériau) | 0.257 | 190.71 | 49.012 |
| mt08cem000a | kg | Ciment gris en sacs. (matériau) | 39.45 | 1.29 | 50.891 |
| mt09pye010a | m³ | Pâte de plâtre pour application en couche mince C6, selon NF EN 13279-1. (matériau) | 0.03 | 1977.14 | 59.314 |
| mt09pye010b | m³ | Pâte de plâtre de construction B1, selon NF EN 13279-1. (matériau) | 0.17 | 1761.28 | 299.418 |
| mt38www020 | U | Coupe-feu réglable en tôle d'acier. (matériau) | 1 | 750.56 | 750.560 |
| mt38www010 | U | Produits complémentaires pour installation de chauffage. (matériau) | 2 | 22.99 | 45.980 |
| mq06hor010 | h | Bétonnière électrique avec une capacité de gâchage de 160 l. (matériel) | 0.128 | 30.11 | 3.854 |
| mo020 | h | Compagnon professionnel III/CP2 construction. (main-d'œuvre) | 25.979 | 57.66 | 1497.949 |
| mo113 | h | Ouvrier d'exécution I/OE1 construction. (main-d'œuvre) | 27.47 | 48.31 | 1327.076 |
| mo033 | h | Compagnon professionnel III/CP2 plâtrier. (main-d'œuvre) | 2.598 | 57.66 | 149.801 |
| mo071 | h | Ouvrier professionnel II/OP plâtrier. (main-d'œuvre) | 1.299 | 51.29 | 66.626 |
| % | % | Frais de chantier des unités d'ouvrage | 2 % | 8856.854 | 177.137 |
|  |  | Coûts directs |  |  | 9033.991 |

Déchets:
- pose: mt05bre010b Brique réfractaire en terre cuite, 23x6,5x6,5 cm, selon NF EN 771-1; facteur de déchet 0.009
- pose: mt09moc150c; facteur de déchet 0.0063
- pose: mt04lcc010a; facteur de déchet 0.04494
- pose: mt04lcc010c; facteur de déchet 0.0310799
- pose: mt01arg005a Sable de carrière, pour mortier confectionné sur le chantier; facteur de déchet 0.00501329
- pose: mt08cem000a Ciment gris en sacs; facteur de déchet 0.00756
- pose: mt09pye010a Pâte de plâtre pour application en couche mince C6, selon NF EN 13279-1; facteur de déchet 0.015
- pose: mt09pye010b Pâte de plâtre de construction B1, selon NF EN 13279-1; facteur de déchet 0.015

## Ressources

**mt05bre010b** U Brique réfractaire en terre cuite, 23x6,5x6,5 cm, selon NF EN 771-1
Données techniques: Coût énergétique 26.208 MJ; Émission de CO2 1.250 kg; Code CED 17 01 02; Masse de l'élément 2.2 kg; Volume 0.00176 m3
Déchets:
- emballage: re170201 Bois. (composant de déchet); quantité 0.005 kg; Code CED 17 02 01; Masse de l'élément 1 kg; Volume 0.000909 m3
- emballage: re170203 Plastique. (composant de déchet); quantité 0.001 kg; Code CED 17 02 03; Masse de l'élément 1 kg; Volume 0.001667 m3

**mt09moc150c** kg Mortier réfractaire Webertec Foc "WEBER"
Données techniques: Coût énergétique 2.394 MJ; Émission de CO2 0.194 kg; Code CED 17 01 01; Masse de l'élément 1 kg; Volume 0.000667 m3
Déchets:
- emballage: re150101 Emballages en papier et en carton. (composant de déchet); quantité 0.014 kg; Code CED 15 01 01; Masse de l'élément 1 kg; Volume 0.001333 m3
- emballage: re170201 Bois; quantité 0.001 kg
- emballage: re170203 Plastique; quantité 0.003 kg

**mt04lcc010a** U Brique creuse en terre cuite (mahón)
Données techniques: Coût énergétique 5.565 MJ; Émission de CO2 0.322 kg; Code CED 17 01 02; Masse de l'élément 1.4 kg; Volume 0.00112 m3
Déchets:
- emballage: re170201 Bois; quantité 0.01 kg
- emballage: re170203 Plastique; quantité 0.001 kg

**mt04lcc010c** U Brique creuse en terre cuite (tochana)
Données techniques: Coût énergétique 10.600 MJ; Émission de CO2 0.684 kg; Code CED 17 01 02; Masse de l'élément 2.94 kg; Volume 0.002352 m3
Déchets:
- emballage: re170201 Bois; quantité 0.014 kg
- emballage: re170203 Plastique; quantité 0.001 kg

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton; quantité 0.014 kg
- emballage: re170201 Bois; quantité 0.001 kg
- emballage: re170203 Plastique; quantité 0.003 kg

**mt09pye010a** m³ Pâte de plâtre pour application en couche mince C6, selon NF EN 13279-1
Données techniques: Coût énergétique 3829.241 MJ; Émission de CO2 183.696 kg; Code CED 17 08 02; Masse de l'élément 1150 kg; Volume 1.15 m3
Déchets:
- emballage: re150101 Emballages en papier et en carton; quantité 9 kg
- emballage: re170201 Bois; quantité 0.421 kg
- emballage: re170203 Plastique; quantité 0.9 kg

**mt09pye010b** m³ Pâte de plâtre de construction B1, selon NF EN 13279-1
Données techniques: Coût énergétique 3829.241 MJ; Émission de CO2 183.696 kg; Code CED 17 08 02; Masse de l'élément 1150 kg; Volume 1.15 m3
Déchets:
- emballage: re150101 Emballages en papier et en carton; quantité 9 kg
- emballage: re170201 Bois; quantité 0.421 kg
- emballage: re170203 Plastique; quantité 0.9 kg
